# Dorfgemeinschaftshaus Beesdau
Angebotsaufforderung (GAEB 90, DA83)
DV-Nummer: 2026-1-0
Währung: EUR

## HLS_Installationen
Datum: 19.06.26

### Titel 01 Heizung

#### Bereich 01.01 Demontage

**01.01.1 Heizungsanlage entleeren**
Heizungsanlage entleeren
Anlage mit einer Gasheiztherme und 15 Plattenheizköper,
2 Gebäude mit 1 Etage
Menge: 1,000 Stk
Zuordnung: 494

**01.01.2 Demontage Gaswandheizkessel 14 kW**
Demontage Gaswandheizkessel 14 kW
Typ: Buderus Logamax Plus GB 172-14
einschließlich der Abgasleitung 0,5 m
Montageanschlussset, Kondensatpumpe,Schmutzfänger
Der Heizkessel wird im neuen Technikraum wieder
eingebaut. Die entsprechenden Bauteile sind
zwischenzulagern, um sie wiederverwenden zu können.
Menge: 1,000 Stk

**01.01.3 Demontage Plattenheizkörper bis 120 cm Länge**
Demontage Plattenheizkörper bis 120 cm Länge,
komplett mit Armaturen und Wandhalter.
Menge: 9,000 Stk
Zuordnung: 494

**01.01.4 Demontage Rohrleitung aus Kupfer <=DN 25**
Demontage Rohrleitungen aus  Kupfer bis einschl.
DN 25,  im Gebäude, komplett mit Demontage der
Armaturen und gedübelter Befestigungen.
Menge: 60,000 m
Zuordnung: 494

**01.01.5 Demontage Stahl Rohrleitungen DN 15 bis DN 25**
Demontage von metallischen Rohrleitungen DN 15 bis
DN 25 aus Stahl, Gas- bzw Trinkwasserleitungen im
Gebäude, komplett mit Demontage der Armaturen und
gedübelter Befestigungen.
Menge: 20,000 m
Zuordnung: 494

**01.01.6 Demontage Spültisch-Anlage,**
Demontage der Spültisch-Anlagen bestehend aus
 - freistehenden Spülenschrank
 - Armatur
 - Anschlusszubehör, wie Eckventile und Ablaufgarnitur
einschl. Demontage der Befestigungen, Transport aus dem
Gebäude und Entsorgung.
Menge: 2,000 Stk
Zuordnung: 494

**01.01.7 Demontage Abwasserleitungen, Kunsstoff <= DN 100**
Demontage von Abwasserleitungen aus Kunststoff,
bis DN 100, komplett mit Formstücken und Befestigungen.
Zerlegung, Transport aus dem  Gebäude und Entsorgung.
Menge: 10,000 m
Zuordnung: 494

**01.01.8 Entsorgung gemischte Bau- und Abbruchabfälle**
Entsorgung gemischter Bau- und Abbruchabfälle,
die sich nicht ohne größeren Aufwand trennen lassen,
aus Kunststoff, Stahl, Beton- und Mauerwerk, Holz wie
Halterungen, Ausstattungszubehör, Isolierfolien usw.
Abrechnung nach Gewicht durch Entsorgungsnachweis.
Menge: 0,500 t
Zuordnung: 494

#### Bereich 01.02 Wärmepumpe 11 kW und Zubehör

**01.02.1 Luft Wasser Wärmepumpe Heizleistung A-7/W35 9.4 kW**
Luft Wasser Wärmepumpe Heizleistung A-7/W35 9.4 kW
Eine entsprechend den gültigen Normen und
Sicherheitsvorschriften ausgeführte, anschlussfertige
Luft/Wasser-Wärmepumpe für die Außenaufstellung mit
natürlichem Kältemittel. Der Kältekreis ist reversibel
und zum Heizen und Kühlen geeignet. Die Wärmepumpe ist
für die wandnahe Bodenaufstellung geeignet. Die
zweifach pulverbeschichteten Stahlblechfassaden sind
schallgedämmt. Kältekreis mit schwingungs-,
schallgedämpftem und frequenzgeregeltem Verdichter und
wärmeisolierten Edelstahlplattenwärmetauscher als
Verflüssiger. Der Verdampfer bestehen aus Kupferrohren
mit aufgepressten Aluminiumlamellen und wird mittels
Axialventilator beaufschlagt. Die Abtauung erfolgt
durch Kreislaufumkehr. Hoch- und Niederdrucküberwachung
der Kältekreise, Schaltkasten mit Steuer- und
Überwachungsorganen für die Wärmepumpen. Sensoren zur
Temperaturüberwachung der Kältekreise.
Wärmebedarfsabhängige Verdichteransteuerungen.
Technische Daten:
Energieeffizienzklasse Raumheizung 35°C: A+++
Energieeffizienzklasse Raumheizung 55°C: A+++
Energieeffizienzklasse Verbundanlage 55°C: A+++
Länge des Artikels, ohne Verpackung: 1330 mm
Breite des Artikels, ohne Verpackung: 645 mm
Interner Druckverlust für den Heizkreis (Wärmesenke)
bei Planungsvolumenstrom: 0.16 bar
Höhe des Artikels, ohne Verpackung: 1240 mm
Nettogewicht: 170 kg
Betriebsspannung: 400V/3Ph/50Hz
Kältemittel: R290
Kältemittelfüllmenge: 1.6 kg
COP A2/W35 Teillast: 4.26
COP A-7/W35 Max: 3.04
Heizleistung A-7/W35 Max: 9.41 kW
Heizleistung A7/W35 Min: 3.45 kW
Planungsvolumenstrom Heizkreis (Wärmesenke): 1800 l/h
Schallleistungspegel aussen min: 45 dB[A]
Schallleistungspegel aussen max: 60 dB[A]
Schallleistungspegel aussen Nachtabsenkung: 52 dB[A]
Funktionsnotwendiges Zubehör: HV 9H (15220541)
Typ: Helox 11
Fabrikat: Novelan oder gleichwertiger Art

angeb. Fabrikat: .......

angeb. Typ: ........
Menge: 1,000 Stk

**01.02.2 Witterungsgeführter Heizungs- und Wärmepumpenregler**
Witterungsgeführter Heizungs- und Wärmepumpenregler
mit Vollgrafikdisplay und Menüführung;
laufzeitoptimierte und wärmebedarfsabhängige
Verdichteransteuerung. Alle Betriebsarten einzeln
programmierbar; automatische Heizgrenzfunktion;
Estrichaus-heizprogramm; Pumpenoptimierungsprogramm;
Ansteuerung von mehreren Wärmeerzeugern; Ansteuerung
eines Mischkreises (Lade- / Entlade- / Kühlkreis);
Datenloggerfunktion; Fehlerdiagnoseprogramm mit
Fehlerspeicher; Inbetriebnahme-Assistent;
Entlüftungsprogramm, Schnellladefunktion für
Trinkwarmwasserbereitung, Urlaubszeitfunktion;
netzwerkfähig USB-Schnittstelle
Im Lieferumfang: Energieeffizienz-Umwälzpumpe,
Volumenstrommesser, Vor- und Rücklauffühler,
Außenfühler

Betriebsspannung: 230V/1Ph/50Hz
Typ: WR
passend zur Wärmepumpe
Menge: 1,000 Stk

**01.02.3 Erweiterungsplatine für Regler**
Erweiterungsplatine für Regler
Zwei weitere Mischkreise (MK2 und MK3)
Temperatur-Differenzregelung für
Solaranbindung
Schwimmbaderwärmung
Externe Energiequelle (ZWE 3)
getrennte Einstellmöglichkeit für
Mischkreise
Typ: WPR-Net 2.1 EP
passend zum WP-Regler
Menge: 1,000 Stk

**01.02.4 Elektrisches Verbindungsset Wärmepumpe,**
Elektrisches Verbindungsset Wärmepumpe,
zur eletrischen Verbindung zwischen
Wärmepumpe und Innen Einheit, bestehend
aus Steckverbindungen für Last und
Steuerung. Die Kabel befinden sich nicht
im Lieferumfang und müssen bauseits
gestellt werden
passend zur angebotenen Wärmepumpe
Menge: 1,000 Stk

**01.02.5 Pufferspeicher 300 Liter**
Pufferspeicher  300 Liter
In allen geschlossenen Warmwasserheizungsanlagen
einsetzbar. Ausgerüstet mit diversen Fühleranschlüssen
zur individuellen Einstellung der Temperaturregelung.
Fußhöhenverstellung für schnelles und sicheres
Ausrichten. Außen pulverbeschichtet, innen
unbeschichtet.
Zulässiger Betriebsüberdruck: 3 bar.
Zulässige Betriebstemperatur: 95 Gr.C
mit Dämmung
Nenninhalt: 300l
Durchmesser: 550 mm ohne Dämmung
Höhe: 1590 mm ohne Dämmung
Kippmaß: 1650 mm
SystemAnschluss: 8x 1 1/2" DN 40

angeb. Fabrikat: .......

angeb. Typ: ........
Menge: 1,000 Stk

**01.02.6 6 kW Tauchheizkörper**
Elektro-Tauchheizkörper 6 kW, geeignet für den Einbau
in vorstehende Rohrbaugruppe:
Technische Daten:
 Eintauchtiefe: ca. 500 mm
 Anschlussspannung: 3-N/PE/400V/50Hz
 Leistungsaufnahme: 6 kW
 Temperaturregler einstellbar von +15 C bis +80 C,
Sicherheitstemperaturbegrenzer fest eingestellt  +95 C,
mit Frostschutzfunktion,
Schutzart IP 44, mit Kunststoffabdeckklappe.
Typ: EHZ 60
Fabrikat: Novelan ode rgleichwertiger Art

angeb. Fabrikat: .......

angeb. Typ: ........
Menge: 2,000 Stk

**01.02.7 Bodenkonsole Wärmepumpe**
Bodenkonsole Wärmepumpe
Konsole zur Erhöhung und Unterlüftung der aufgestellten
Wärmepumpe, Aufbauhöhe 300 mm für den Anschluss von
unten.
bestehend aus 2 Konsolenteilen, Stockschrauben, Mutter
und Dübel.
passend zur Wärmepumpe
Menge: 1,000 Stk

**01.02.8 Taupunktwächter**
Taupunktwächter zum Schutz gegen Betauung an
Kühlanlagen, Gehäuse aus flammwidrigem Thermoplast mit
federnd gelagertem Taupunktsensor. Halterelais mit
Umschaltkontakt.
Spannband für Rohr Durchmesser 10-100mm und
Wärmeleitpaste enthalten.
Technische Daten:
 Anschlussklemmen: 2 x 1,5 mm²
 Durchführung PG 11, Verschraubungen
 Schaltpunkt 95±4% r.F.
 Messbereich 70-80% r.F.
 Spannung 24V
 zulässige Umgebungstemperatur +5 bis 60 °C
 Schutzgrad IP 40
Menge: 1,000 Stk

**01.02.9 Hersteller-Inbetriebnahme für eine Heizungs-Wärmepumpe**
Inbetriebnahme Wärmepumpe mit Garantieverlängerung
auf 5 Jahre
Kaskadensteuerung für Anlage zum Heizen und Kühlen
Die Inbetriebnahme durch den Werkskundendienst  oder
deren Erfüllungsgehilfen dient dazu, den
bestimmungsgemäßen und störungsfreien Betrieb der
Produkte sicherzustellen und setzt sich wie folgt
zusammen:
Überprüfung der Aufstellung und Installation der
gelieferten Produkte und Komponenten
Überprüfung des bestimmungsgemäßen und störungsfreien
Betriebes der Wärmepumpe im Zusammenspiel mit der
übrigen Heizungsanlage
Konfigurierung des Reglers gemäß der Berechnung und
Auslegung des ausführenden Fachhandwerkers
Einweisung des Anlagenbetreibers (Behandlung von
Einstellungsänderungen, Verhalten im Störungsfall, .)
Hinweise zur Wartung und zum Werterhalt der
Wärmepumpe
Anfertigung eines Inbetriebnahmeprotokolls, auf dem
Mängel und/oder Besonderheiten festgehalten werden.
Menge: 1,000 Stk

**01.02.10 Inbetriebnahme Online-Fernsteuerung**
Inbetriebnahme Online Überwachung und Steuerung mittels
WLAN Verbindung, Einrichten der Hersteller-APP und
Einweisung in die Funktionen und Einstelloptionen.
Menge: 1,000 Stk
Zuordnung: 421

**01.02.11 Anschlussset für den horizontalen Anschluss**
Anschlussset für den horizontalen Anschluss
der aussen aufgestellten Wärmepumpe an die oberirdische
Wanddurchfüjrung
Bestehend aus:
Wärmegedämmtes Edelstahlwellrohr zur
Schwingungsentkopplung mit
Überwurfmutter (2x G 5/4", 2x IG 1"),
4 Stück Flachdichtungen.
Typ: IPWH 5/4"
Fabrikat: Novelan oder gleichwertiger Art

angeb. Fabrikat: .......

angeb. Typ: ........
Menge: 2,000 Stk

**01.02.12 Wanddurchführung für horizontale oberirdische Anbindung**
Oberirdische Wanddurchführung für Wärmepumpen, zur
luft-, gas- und wasserdichten Abdichtung von Rohren und
Kabel bei Luft-Wasser-Wärmepumpen,
gesicherte Wärmedämmung - Erfüllung der GEG-Forderung,
Außen- und Innenabdichtung mit Oberflächenfinish,
korrosionsfrei und elektrisch nichtleitend,
getrennte Verlegung der Rohre und Kabel,
separate Führung von Spannungs- und Steuerleitungen,
Einsatz in bauseitiges Futterrohr oder Kernbohrung
DN200, universeller Einsatz in gängigen Wandaufbauten
(z.B. einschaliges Mauerwerk, einschaliges Mauerwerk
mit Zusatzdämmung oder zweischaliges Mauerwerk),
flexible Abdichtung der Leitungen möglich,
max. 2 Kupferrohre mit Außendurchmesser 35mm,
max. 4 Energie- bzw. Steuerkabel mit DA Ø 5 - 17 mm,
alle Öffnungen sind mit luft-, gas- und wasserdichten
Blindstopfen vorbelegt,
Segmentbauweise ermöglicht individuelle Längenanpassung
an bauseitige Wandstärken,
Vorhandene Wandstärke: 420 mm,
Prüfungen/Normen:
Schlagregendichtheit in Anlehnung an EN 1027
Erfüllt energetische Anforderungen gem. GEG
Gasdichtheit - Installation innerhalb des
Schutzbereiches bei R290 möglich
Typ:  DOYMAfix® HP/O
Fabrikat: Doyma oder gleichwertiger Art

angeb. Fabrikat: .......

angeb. Typ: ........
Menge: 2,000 Stk

#### Bereich 01.03 Gasheizkessel und Zubehör

**01.03.1 Gas-Wandheizkessel montieren**
Gas-Wandheizkessel montieren
Typ: Buderus Logamax Plus GB 172-14
einschließlich demontiertes Zubehör
Anschlussset und Schmutzfänger.
Montage an einer Ziegelsteinwand
Menge: 1,000 Stk

**01.03.2 Luft/Abgassystem 80/125 mm,AZ-Dachdurchführung**
Abgassystem aus Kunststoff,
zugelassen bis 120 Grad C (Typ B).
AZ-Dachdurchführung,  Systemgröße 80/125 mm,
Werkstoff Kunststoff (PPs) / Aluminiumblech epoxidharzbeschichtet
für Schrägdach, Sparrenschelle,Schiebestück,
Abgasanschluss nach oben
Farbe nach Dachsteintyp schwarz oder rot
Fabrikat: Buderus
Menge: 1,000 Stk

**01.03.3 Luft/Abgassystem 80/125 mm,Schrägdachpfanne**
Schrägdachpfanne mit Flansch zum Anschluss
an Dachziegel, Systemgröße 80/125 mm,
Neigung 25 bis 45°
Farbe nach Dachsteintyp schwarz oder rot
Fabrikat: Buderus
Menge: 1,000 Stk

**01.03.4 Luft/Abgassystem 80/125 mm, Rohr mit Prüföffnung**
Luft/Abgassystem 80/125 mm, Rohr mit Prüföffnung
für Abgas-/Zuluftsystem:
Systemgröße 80/125 mm,
Werkstoff Kunststoff (PPs) / Aluminiumblech epoxidharzbeschichtet, weiß.
Fabrikat: Buderus
Menge: 1,000 Stk

**01.03.5 Luft/Abgassystem 80/125 mm, AZ-Rohr 0,5 m**
AZ-Rohr 0,5 m (ablängbar, Systemgröße 80/125 mm,
Werkstoff Kunststoff (PPs) / Aluminiumblech epoxidharzbeschichtet, weiß.
Fabrikat: Buderus
Menge: 2,000 Stk

**01.03.6 Luft/Abgassystem 80/125 mm, AZ-Rohr 1m**
AZ-Rohr 1 m (ablängbar), Systemgröße 80/125 mm,
Werkstoff Kunststoff (PPs) / Aluminiumblech epoxidharzbeschichtet, weiß.
Fabrikat: Buderus
Menge: 2,000 Stk

**01.03.7 Luft/Abgassystem 80/125 mm, AZ-Bogen 45°**
AZ-Bogen 45 Grad, Systemgröße 80/125 mm,
Werkstoff Kunststoff (PPs) / Aluminiumblech epoxidharzbeschichtet, weiß.
Fabrikat: Buderus
Menge: 2,000 Stk

**01.03.8 Luft/Abgassystem 80/125 mm,Befestigungsschelle**
Luft/Abgassystem 80/125 mm,Befestigungsschelle
Fabrikat: Buderus
Menge: 2,000 Stk

**01.03.9 Gasströmungswächter mit TAS DN 20**
Gasströmungswächter,aus Messing,
mit thermischer auslösender Absperreinrichtung
Betriebsdruck: 15 bis 100 mbar,
Eingang: R-Gewinde,
Ausgang: Rp-Gewinde,
höher thermisch belastbar, 650 °C/30 min,
mit DVGW-G-Prüfzeichen,
Nenndurchfluss 2,5 m³/h
Nennweite: DN 20

angeb. Fabrikat/Typ: ....................
Menge: 1,000 Stk
Zuordnung: 421

**01.03.10 Gaszähler-Kugelhahn DN 25**
Gaszähler-Kugelhahn DN 25
aus Messing,vernickelt
mit IG/IG, Hebelgriff gelb
mit DIN-DVGW-G-Prüfzeichen,

angeb. Fabrikat/Typ:...................
Menge: 1,000 Stk

**01.03.11 Anschlussstück für Gaszähler G 2,5**
Gaszählerplatte für Einrohrzähler G 2,5
Platte verzinkt
Menge: 1,000 Stk

**01.03.12 Edelstahlrohr für Gas, DN 20**
Rohrleitung aus Edelstahlrohr  Werkstoff 1.4401 für
Gasinstallation, mit Pressverbindungen
Einsatz in Gebäuden, auch für Unterputzinstallation
zugelassen.
Die Leistungen umfassen die Lieferung und Montage,
einschl. Ablängen, Ausrichten, und Biegen.
Form-, Verbindungs- und Übergangsstücke sowie
Befestigungen sind gemäß VOB/B gesondert
ausgeschrieben.
Verarbeitung nach Herstellerrichtlinien.
Nenngröße: DN 20

angeb. Fabrikat: ..........
Menge: 4,000 m
Zuordnung: 412

**01.03.13 Rohrbogen DN 20 alle Winkelgrade**
Rohrbogen DN 20 in allen Winkelgraden, für vorstehendes
Rohrsystem aus Edelstahl, mit Pressverbindung
Menge: 8,000 Stk
Zuordnung: 412

**01.03.14 Muffe/Reduzierung DN 20**
Muffe/Reduzierung DN 20 für vorstehendes
Rohrsystem, aus Edelstahl, mit Pressverbindung
Menge: 2,000 Stk
Zuordnung: 412

**01.03.15 Gewinde-Übergangsstück DN 20**
Gewinde-Übergangsstück DN 20, für vorstehendes
Rohrsystem aus Edelstahl, als Übergangsstücken
zum Anschluss von Armaturen usw,
Dimension: 20 x 3/4" AG
Menge: 2,000 Stk
Zuordnung: 412

**01.03.16 Rohrbefestigung DN 20**
Rohrbefestigung DN 20 in schallgedämmter Ausführung,
Montage in Massivwand, mit Metall-Dübelbefestigung.
Menge: 6,000 Stk
Zuordnung: 412

**01.03.17 Gasanschlusskugelhahn Durchgangsform DN 20**
Menge: 1,000 Stk

**01.03.18 Hauptprüfung Gasinstallationsanlage**
Hauptprüfung der Gasanlage für die Gebäudeinstallation
mit Dichtheitsprüfung und Abnahme durch das zuständige
Gasversorgungsunternehmen.
Druckprüfung und Reinigung der Leitungen nach DVGW G
600, TRGI 2008 oder TRF 1996.
Die Prüfung ist für jede Versorgungseinheit separat
durchzuführen.Der Nutzer ist in die Bedienung
einzuweisen. Hauptabsperrarmaturen sind dauerhaft und
gut sichtbar zu kennzeichnen.
Menge: 1,000 Stk
Zuordnung: 413

#### Bereich 01.04 Heizkörper und Zubehör

**01.04.1 Ventilheizkörper V22-600/700, Q(55/45) = 611 W**
*** Bezugsbeschreibung
Ventilheizkörper  V22-600/700, Q(55/45) = 611 W
Plattenheizkörper aus Stahlblech höchster Güte 1,25 mm
stark, stabile Profilierung mit Sickenteilung, mit oder
ohne aufgeschweisste Konvektionsschächte, mit zwei
seitlichen und einer oberen Abdeckung.
Mit integrierter Ventilgarnitur in Zweirohrausführung,
mit aussenliegender kv-Wert-Einstellung, mit geringer
P-Abweichung
Anschlüsse AG 3/4" von unten, Entlüftungs- und
Blindstopfen montiert.
Betriebsdruck bis 6 bar, Wärmeleistung nach DIN EN 442
geprüft, Arbeitssicherheit nach BAGUV geprüft,
Qualitätsprüfung nach DIN ISO 9001 und RAL, mit
erweiterter 5-jähriger Gewährleistung.
Heizkörper mit Einbrennpulverlackierung weiss,
(ca. RAL 9016), als Transport- und Montageschutz in
Schrumpffolie mit Schutzecken verpackt.
Die Befestigungen als Wandbefestigungen sind in die
Einheitspreise einzukalkulieren.
Anschluss rechts
Typ: 22
BH: 600 mm
BL: 700 mm
BT: 105 mm

angeb. Fabrikat: .......

angeb. Typ: ......
Menge: 1,000 Stk
Zuordnung: 423

**01.04.2 Ventilheizkörper V22-500/1000, Q(55/45) = 747 W**
*** wie Position 01.04.1
Ventilheizkörper V22-500/1000, Q(55/45) = 747 W
als Plattenheizkörper wie vor beschrieben
Typ: 22
BH: 500 mm
BL: 1000 mm
BT: 105 mm
Menge: 4,000 Stk

**01.04.3 Ventilheizkörper V22-500/1400, Q(55/45) = 1046 W**
*** wie Position 01.04.1
Ventilheizkörper V22-500/1400, Q(55/45) = 1046 W
als Plattenheizkörper wie vor beschrieben
Typ: 22
BH: 500 mm
BL: 1400 mm
BT: 105 mm
Menge: 1,000 Stk

**01.04.4 Vertikalheizkörper Profil-Kompakt 21/1800/600**
Vertikalheizkörper Profil-Kompakt 21/1800/600
aus kaltgewalztem Stahlblech  stabile Profilierung mit
Pulverbeschichtung nach DIN 55900 Teil 2
Ausstattung mit zwei seitlichen Abdeckgittern
Wärmeleistung geprüft nach EN 442
bei 70/55/20 Grad = 1549 Watt
bei 55/45/20 Grad = 972 Watt
Max. Betriebsüberdruck: 6 bar_
Anschlüsse: 2 x G 1/2" IG unten mittig
Bauhöhe: 1800 mm
Baulänge: 600 mm
Bautiefe: 108 mm
Farbe: verkehrsweiss RAL 9016
Modell: Vertikal Profil Kompakt
Fabrikat: COSMO oder gleichwertigere Art

angeb. Fabrikat: .......

angeb. Typ: ......
Menge: 1,000 Stk

**01.04.5 Tieftemperaturheizkörper 22/600/2000**
Tieftemperaturheizkörper 22/600/2000
aus kaltgewalztem Stahlblech ach EN 442-1
fertig lackiert mit einer elektrostatischen
Pulverbeschichtung nach DIN 5900 Teil 2
geeignet für Zweirohr- und Einrohranlagen
mit fix eingebauter Ventilgarnitur
Einstellung des kv-Wert von 0,13-0,72
mit rückseitig angeschweißten auängelaschen
obere Lochabdeckung, abnehmbar
zwei geschlossenen Seitenteilen ntegrierte und
fertiginstallierte12 Volt Lüftereinheit zur Leistungsunterstützung im Volllastbetrieb
mit Thermostatventil und Baustellenkappe
Betriebsdurck: 10 bar
Betriebstemperatur: max. 60 Grad
(aufgrund der Lüftereinheiten)
Schutzart: IP 24
Anschlussspannung: 230 V
Betriebsarten: statischer Betrieb,
Komfortbetrieb und Boostbetrieb
statischer Betrieb:
bei 40/35/20 Grad = 786 Watt
bei 35/30/20 Grad = 500 Watt
Komfortbetrieb:
bei 40/35/20 Grad = 1190 Watt
bei 35/30/20 Grad = 808 Watt
Boost-Betrieb:
bei 40/35/20 Grad = 1386 Watt
bei 35/30/20 Grad = 946 Watt
Entleerungs-, verdehbarer Spezialentlüftungs- und
Blindstopfen werkseitig eingedichtet
variable Anschlussmöglichkeit
Anschlüsse:
4 x G 1/2" IG und 2x G 3/4" AG
unten mittig
Bauhöhe: 600 mm
Baulänge: 2000 mm
Bautiefe: 107 mm
Farbe: verkehrsweiss RAL 9016
Modell: 22 PTM
Fabrikat: COSMO oder gleichwertiger Art

angeb. Fabrikat: .......

angeb. Typ: ......
Menge: 1,000 Stk

**01.04.6 Zweirohr-Anschlussblock Ecke**
Zweirohr-Anschlussblock Ecke
entleerbar, Eck-Form
Vor- und Rücklauf, absperrbar.
Anschlüsse:
mit selbsdichtendes Anschlussstück  1/2" auf 3/4"
  Heizkörperseitig: Überwurfmutter 3/4"
  Rohrseitig: AG 3/4"
Menge: 2,000 Stk
Zuordnung: 423

**01.04.7 Ausgleichwinkelverschraubung**
Ausgleichwinkelverschraubung
für Ventilheizkörperanschluss von unten
lange Ausführung mit Absperrung und Entleerung
Anschlusswinkel zwischen Heizkörper und aufputz
verlegter Rohrleitung über der Sockelleiste
2 Stück Rohr vernicklelt 15 mm 90° gebogen
Typ: HZ Nr. 1023L
Fabrikat: HZ-Weitzel  oder gleichwertiger Art

angeb. Fabrikat:..........

angeb. Typ: .......
Menge: 5,000 Set
Zuordnung: 423

**01.04.8 Klemmverschraubungssatz**
Klemmverschraubungssatz DN 15 x DN 20,
mit Anschlussnippel selbstdichtend und
Mehrbereichs-Klenmmverschraubung für
Cu-Rohr oder Präzisionsstahlrohr
Menge: 5,000 Set
Zuordnung: 423

**01.04.9 Anschluss-Set für Vertikalheizkörper**
Anschluss-Set für Vertikalheizkörper
Verwendung an Heizkörpern mit Vor- und
Rücklaufanschluss. Rohrabstand 50 mm.
Kennzeichnung auf Gehäuse "OV 2".
Bestehend aus: - "Multiblock T",
Zweirohrarmatur Durchgangsform mit
Voreinstellung - Design-Abdeckung,
Durchgangsform - "Uni SH", Thermostat
mit Gewindeanschluss M 30 x 1,5 - "SH
-Cap" Einsetzbar: im Zweirohrbetrieb als
Thermostatventil, als Absperrverschraubung, zum
Entleeren, zum Befüllen. Mit Nullstellung.
Sollwertbereich: 728 C Skalenkappe: 01-5
Oberfläche: weiß

angeb. Fabrikat:..........

angeb. Typ: .......
Menge: 1,000 Stk
Zuordnung: 423

**01.04.10 Thermostat-Regelkopf**
Thermostatregler, DIN EN 215 geprüft, mit eingebautem
Fühler, mit Flüssigkeitselement, Einstellbereich
begrenz- und blockierbar, mit Frostschutzfunktion,
mit Nullstellung, Sollwertbereich durch verdeckt
angeordnete Arretierungsclipse begrenzbar.
Sollwertbereich:  ca. 6 bis 28°C
passend zum angebotenen Heizkörperventil
Menge: 7,000 Stk
Zuordnung: 423

**01.04.11 Einzel-Heizkörperrosette**
Einzel-Heizkörperrosette
zweiteilig, weiß
Menge: 6,000 Stk

**01.04.12 Heizkörper einmalig abnehmen und wieder anschliessen**
Heizkörper einmalig abnehmen und wieder montieren,
nach Abschluss der Maler- und Fliesenlegerarbeiten.
Menge: 5,000 Stk
Zuordnung: 423

#### Bereich 01.05 Fußbodenheizung

**Ausführungsbeschreibung 0001 Systembeschreibung**
*Systembeschreibung*
Die Fußbodenheizung besteht aus einer Systemplatte
mit Trittschall.
Zusätzliche Dämmschichten werden durch den
Estrichhersteller eingebaut.
Zur Anwendung kommt PE-Xa Rohr nach Verfahren Engel
nach DIN 16892/ 4729,
Die Estrichhöhe beträgt 4 cm über dem Rohr.
Das System wird  auf Unterbeton.  Der Untergrund muss
tragfähig und eben sein.
Der geprüfte Systemaufbau ist für Verkehrslasten bis
vier Kilonewton pro Quadratmeter zugelassen.

Die Systemkomponenten müssen einer erweiterte
Betriebs- und Produkthaftpflichtversicherung mit
10-jähriger Nachhaftungsvereinbarung
gegen Sach- und Folgeschäden gemäß der Garantieurkunde
des Herstellers entsprechen.
Vorrausetzung für die Garantie:
Ausschließliche die Verwendung der Systemkomponenten
für Flächen-Heiz- und Kühlsystem/
Rohrinstallationssystem des angebotenen Herstellers.

Die nachweisliche Beachtung der zur Zeit des Einbaus
gültigen Planungs-, Einbau-, und Bedienungsanleitungen.

- Beachtung der gültigen Normen und Verordnungen
- Übergabe der Garantieurkunde an den Hersteller und
  Auftraggeber

Typ:...................

Fabrikat:........................

**01.05.1 FB-Heizungs-Systemrohr 17x2 mm**
Systemheizrohr für Fußbodenheizungssysteme aus
PE-Xa Rohr nach Verfahren Engel nach DIN 16892/ 4729,
mit einem 5-schichtigen Aufbau, mit einer
Sauerstoffsperrschicht nach DIN 4726, mit
DIN-Registrierung für höchste Widerstandsfähigkeit
gegen Verformung und mechanische Belastungen.
Kleinster zulässiger Biegeradius 70 mm, Montage gemäß
Herstellervorschrift.
Die Aufwendungen für die Rohrhalter sind im Einheitspreis zu berücksichtigen.
technische Daten:
 Abmessung: 17x2 mm
 max. Betriebsdruck: 6 bar
 max. Betriebstemperaturen
  Dauerbetrieb: 95°C
  kurzzeitig: 110°C
  Auslegungstemperaturen: 35/30°C

Typ:.........................
Menge: 940,000 m
Zuordnung: 423

**01.05.2 FB-Heizung-Rohrträgerplatte 30-2 EPS-DES; WLG 040**
System-Wärme- und Trittschalldämmplatte nach
DIN 18164/02, WLG 040, mit aufgedrucktem Verlegeraster
als Feuchtigkeitssperre nach DIN 18560 zur plangemäßen
Einhaltung der Verlegeabstände, einschl. zweiseitigem
Überlappungsstreifen.
Komplett mit Zuschnitt und allen Anschlüssen
technische Daten:
 Plattengröße: 1000x1000x30 mm
 Dämmdicke: 30-2 mm
 Trittschallverbesserung: 28 dB
 Wärmedurchlaßwiderstand: 0,86 m²K/W
 max. Verkehrslast: 5 kN/m²

Typ:.............
Menge: 98,000 m²
Zuordnung: 423

**01.05.3 Dämmplatte Polystyrol Hartschaum 60 mm WLG040**
Dämmplatte Polystyrol Hartschaum 60 mm WLG040
Druckbelastbare Polystyrol Hartschaum Dämmplatte
nach DIN EN 13163
Druckspannung bei 10% Stauchung mind. 100 kPa
Druckspannung bei 2% Stauchung mind. 30 kPa
Wärmeleitfähigkeit Bemessungswert= 0,040 W/(m K)
Qualitätstyp EPS 040 DEO
Anwendungstyp nach DIN 4108-10: DEO
Dämmstärke 60 mm
Menge: 186,000 m²

**01.05.4 Randdämmstreifen 180x10mm**
Randdämmstreifen 180x10mm, bestehend aus 10 mm
starkem SpezialSchaumkunststoff 160 mm hoch mit
angeklebter 180 mm PE-Folie, Rückseite selbstklebend.
Geeignet für Zement- und Fließestriche.
Menge: 75,000 m
Zuordnung: 423

**01.05.5 Dehnungsfugenprofil L:1800mm**
Dehnungsfugenprofil L:1800mm
Zur sicheren Begrenzung der Estrichfelder und zur
Ausbildung dauerelastischer Fugen, bestehend aus einem
elastischen Polyethylenkern mit stabiler PET-Beschich-
tung und 90 Grad abgewinkelten selbstklebenden
Aufstandsflächen in 10 mm Breite, 100 mm Höhe,
1800 mm Länge, mit Selbstklebestreifen.
Menge: 16,000 m
Zuordnung: 423

**01.05.6 Schutzrohr 19/25mm/PE**
Schutzrohr 19/25mm/PE als PE-Wellrohr zum Schutz der
Systemrohre beim Kreuzen der Dehnungsfugen oder im
Türbereich.
Menge: 7,000 m
Zuordnung: 423

**01.05.7 Messstellenset nach DIN EN 1264/ 04**
Messstellenset zur Kennzeichnung von Messstellen in
Heizestrichen nach DIN EN 1264, Teil 4, mit
verstellbaren Füßen und bedrucktem Kopfelement.
Menge: 1,000 Stk
Zuordnung: 423

**01.05.8 Klemmverschraubung Universal 17mm**
Klemmverschraubung aus Messing zum Anschluß der
PEx-Rohre an den Verteiler, mit Überwurfmutter IG 3/4",
Klemmring, Stützkörper mit Konus und 0-Ring.
 Rohrdimension: 17x2 mm
Menge: 14,000 Stk
Zuordnung: 423

**01.05.9 Rohrführungsbogen**
Rohrführungsbogen für 90°-Umlenkung der
Systemrohre beim Verteilerdurchgang
Menge: 14,000 Stk
Zuordnung: 423

**01.05.10 Kugelhahn 1", PN 16/130°C**
Kugelhahn 1", PN 16/130°C, aus Messing,
mit vollem Durchgang, mit Knebelgriff aus Kunststoff
Menge: 2,000 Stk
Zuordnung: 423

**01.05.11 Heizkreisverteiler für 7 HK; mit Durchflussanzeige**
Heizkreisverteiler DN 25, absperrbar, bestehend aus
Vorlauf- und Rücklaufrohre aus Edelstahl, Anschlüsse
von links oder rechts über die flachdichtenden 1"
Außengewinde und anderseitigen Entlüftung.
Vorlauf mit absperrbaren Durchflussanzeigen
(Einstellbereich: 0-4 l/min.)
Rücklauf mit integrierten Regulierventilen zum Einstellen der Durchflussmengen je Heizkreis.
Anschlüsse der Heizkreise erfolgen mit 1" Eurokonus.
Verteiler auf schallgedämmten Konsolen vormontiert.
Im Lieferumfang sind Verteiler, Endstücke mit
Absperrung zum Befüllen/Entleeren/Entlüften,
Bezeichnungsschilder und Montageanleitung.
 Anzahl der Heizkreise: 7
Menge: 1,000 Stk
Zuordnung: 423

**01.05.12 FBH-Verteilerschrank; B=900 mm; UP; weiß**
FBH-Verteilerschrank; B=900 mm; UP-Verteilerschrank aus
verzinktem Stahlblech, sichtbare Teile weiß lackiert,
sehr kompakte Ausführung für Unterputz-Montage, z.B.
Einbau in Nischen oder Trockenbauwände, mit
Einbautiefen von 75-150 mm.
Rückwand mit senkrechten, frei verstellbaren
Befestigungsschienen für beliebige Ausrichtung des
Heizkreisverteilers. Seitenwände mit großen Öffnungen für Vor- und Rücklauf, tiefenverstell- und abnehmbare Blendrahmen mit abschließbarer Tür und
höhenverstellbarem Montagefuß.
Technische Daten:
 Anzahl der Heizkreise: 7
 Primäranschluss: seitlich
 Anschlussarmaturen: 2 Kugelhahn
 Wärmezähler: ohne
 und Platzbedarf für ein Anschlussmodul Heizen/Kühlen
 Abmessungen:
  Breite: ca. 900 mm
  EinbauHöhe: 760 bis 860 mm
  Einbautiefe: 100-170 mm
Menge: 1,000 Stk
Zuordnung: 423

#### Bereich 01.06 Rohrleitungen und Zubehör

*Hinweis*
Kupferrohrsystem für Heizungs- u. Kühlanlagen
als Rohrleitungen für den Einsatzbereich in Heiz- und
Kühlwasserkreisläufen mit und ohne Frostschutzzusätze
nach EN 1057, mit Gütezeichen RAL, R290 hart in
Stangen.
Formteile und Verbindungssystem aus Kupfer und/oder
Rotguss mit Pressverbinder mit DVGW-Prüfzeichen, mit
Sicherheitsfunktion unverpresst undicht.
Dichtringe aus Butylkautschuk CIIR-schwarz nach den
Bewertungsgrundlagen des UBA.
Alle Gewindeteile aus Rotguss.
Rohr und Verbinder im Systemverbund mit Systemzulassung, zur Verlegung in Fußbodenaufbauten  und
Nassräumen zugelassen.
Verarbeitung nach Herstellerrichtlinien.
Die Leistungen umfassen die Lieferung und Montage,
einschl. Ablängen, Ausrichten, und Biegen.
Form-, Verbindungs- und Übergangsstücke sowie Befestigungen sind gemäß VOB/B gesondert ausgeschrieben.
Zur Abrechnung kommen nur Bögen mit Pressverbinder.
Handwerkliche hergestellte Bögen, Etagen und sonstige
Richtungsänderungen sind im Rohrpreis zu
berücksichtigen.

angeb. Fabrikat: .........

angeb. Typ: .......

**01.06.1 Kupferrohr 15x1,0 mm, hart in Stangen**
Menge: 15,000 m
Zuordnung: 422

**01.06.2 Rohrbogen Cu 15x1 mm, in allen Winkelgraden**
Menge: 30,000 Stk
Zuordnung: 422

**01.06.3 Rohrabzweig Cu 15x1 mm, in allen Ausführungen**
Menge: 2,000 Stk
Zuordnung: 422

**01.06.4 Rohrverbinder Cu 15x1 mm**
Rohrverbinder Cu 15x1 mm wie Muffen, Reduzierungen
Menge: 10,000 Stk
Zuordnung: 422

**01.06.5 Übergangsstück Cu 15 x 1/2"**
Übergangsstück Cu 15 x  1/2", zum Anschluss von
Armaturen usw., Durchgangs- oder Winkelform.
Menge: 20,000 Stk
Zuordnung: 422

**01.06.6 Kupferrohr 18x1,0 mm,**
Kupferrohr 18x1,0  mm, hart in Stangen, Rohre in
RAL-Qualität, Verbindung durch Weichlöten oder Pressen
Menge: 54,000 m
Zuordnung: 422

**01.06.7 Rohrbogen Cu 18 x 1,0, alle Winkelgrade**
Rohrbogen in allen Winkelgraden, für vorstehendes
Rohrsystem, zugelassen für UP-Verlegung
Rohrdimension: Cu 18 x 1,0 mm
Menge: 30,000 Stk
Zuordnung: 422

**01.06.8 Rohrabzweig Cu 18x1**
Rohrabzweig, in allen Ausführungen,
zugelassen für UP-Verlegung
Rohrdimension: Cu 18 x 1,0 mm
Menge: 6,000 Stk
Zuordnung: 422

**01.06.9 Rohrverbinder Cu 18 x 1**
Rohrverbinder wie Muffen, Reduzierungen usw.,
zugelassen für UP-Verlegung
Rohrdimension:  Cu 18 x 1,0 mm
Menge: 10,000 Stk
Zuordnung: 422

**01.06.10 Rohrbefestigung DN 12/15**
Rohrbefestigung in schallgedämmter Ausführung,
Montage in Massivwand, mit Dübelbefestigung,
Rohrdimension: DN 12/15 (Cu-Rohr 15 + 18)
Menge: 45,000 Stk
Zuordnung: 422

**01.06.11 Übergangsstück Cu 18 x 3/4"**
Übergangsstück Cu 18 x  1/2", zum Anschluss von
Armaturen usw., Durchgangs- oder Winkelform.
Menge: 18,000 Stk
Zuordnung: 422

**01.06.12 Kupferrohr 22x1,0 mm, hart in Stangen**
Menge: 55,000 m
Zuordnung: 422

**01.06.13 Rohrbogen Cu 22x1 mm in allen Winkelgraden**
Menge: 30,000 Stk
Zuordnung: 422

**01.06.14 Rohrabzweig Cu 22x1 mm, in allen Ausführungen**
Menge: 8,000 Stk
Zuordnung: 422

**01.06.15 Rohrverbinder Cu 22 x 1**
Rohrverbinder Cu 22x1 mm, wie Muffen, Reduzierungen
Menge: 15,000 Stk
Zuordnung: 422

**01.06.16 Übergangsstück Cu 22 x 3/4"**
Übergangsstück Cu 22 x  3/4", zum Anschluss von
Armaturen usw., Durchgangs- oder Winkelform.
Menge: 8,000 Stk
Zuordnung: 422

**01.06.17 Rg-Gewinde-Fitting DN 20**
Gewinde-Fittings DN 20 aus Rotguss, wie
Bogen,Muffe, Doppelnippel, Reduzierung
Menge: 8,000 Stk
Zuordnung: 422

**01.06.18 Rohrbefestigung DN20**
Rohrbefestigung in schallgedämmter Ausführung,
Montage in Massivwand, mit Dübelbefestigung,
Rohrdimension: DN 20
Menge: 35,000 Stk
Zuordnung: 422

**01.06.19 Kupferrohr 28x1,5 mm, hart in Stangen**
Menge: 20,000 m
Zuordnung: 422

**01.06.20 Rohrbogen Cu 28x1,5 mm, in allen Winkelgraden**
Menge: 20,000 Stk
Zuordnung: 422

**01.06.21 Rohrabzweig Cu 28x1,5, in allen Ausführungen**
Menge: 6,000 Stk
Zuordnung: 422

**01.06.22 Rohrverbinder Cu 28x1,5 mm**
Rohrverbinder Cu 28x1,5 mm,  wie Muffen, Reduzierungen
Menge: 8,000 Stk
Zuordnung: 422

**01.06.23 Übergangsstück Cu 28 x 1"**
Übergangsstück Cu 28 x  1", zum Anschluss von Armaturen
usw., Durchgangs- oder Winkelform.
Menge: 18,000 Stk
Zuordnung: 422

**01.06.24 Rg-Verschraubung DN 25, flachdichtend**
Verschraubung DN 25, flachdichtend
aus Rotguss, beiderseits Innengewinde
Menge: 4,000 Stk
Zuordnung: 422

**01.06.25 Rg-Gewinde Fittings DN 25**
Gewinde- Fittings DN 25 aus Rotguss, wie
Bogen,Muffe, Doppelnippel, Reduzierung
Menge: 8,000 Stk
Zuordnung: 422

**01.06.26 Rg-Gewinde Fittings Reduz. 1 1/2" x 1"**
Menge: 8,000 Stk
Zuordnung: 422

**01.06.27 Rohrbefestigung DN 25**
Rohrbefestigung in schallgedämmter Ausführung,
Montage in Massivwand, mit Dübelbefestigung,
Rohrdimension: Cu 28
Menge: 12,000 Stk
Zuordnung: 422

**01.06.28 Isolier-Kugelhahn DN 25, PN 10/110°C, Rotguss**
*** Bezugsbeschreibung
Isolier-Kugelhahn DN 25, PN 10/ 110°C, aus Rotguss,
mit vollem Durchgang, mit verlängertem Knebelgriff
aus Kunststoff, Anschlüsse nach Einsatzgebiet mit
Pressanschlüssen oder Innengewinde.
Menge: 6,000 Stk
Zuordnung: 421

**01.06.29 Isolier-Kugelhahn DN 20, PN 10/110°C, Rotguss**
*** wie Position 01.06.28
Menge: 2,000 Stk

**01.06.30 Rücklauf-Strangregulierventil DN 20,blau**
Rücklauf-Strangregulierventil DN 20 blau,
Gehäuse aus Rotguss. Generelle Entleerung mittels
Adapter über das Oberteil, nachträgliche Differenzdruckregelung durch auf das Oberteil montierten
Membran-Regler möglich, keine Anbauteile am
Ventilgehäuse. Sichtbare Voreinstellungsanzeige bei
verdecktem Voreinstellungsring, hohe Genauigkeit
durch Einzeljustierung. Wartungsfreie Spindelabdichtung
durch Doppel-O-Ring, PTFE- Sitzabdichtung.
Aussengewinde flachdichtend.
mit Überwurfmutter und Dichtung, Schweiss-/Löt- bzw.
Gewindetüllen zum  Einbau in das Rohrsystem (Cu) und
Hartschaum-Armaturendämmschalen.
Einsatzbereich Heizungswasser, pH-Wert von 8 - 9,5.

angeb. Fabrikat: .......

angeb. Typ: .........
Menge: 2,000 Stk
Zuordnung: 422

**01.06.31 Wärmedämmschale für Kugelhahn DN 20**
Menge: 2,000 Stk

**01.06.32 Wärmedämmschale für Kugelhahn DN 25**
Menge: 6,000 Stk

**01.06.33 Pumpenkugel-Absperrarmatur DN 25**
Pumpenkugel-Absperrarmatur DN 25
Pumpen-Kugelhahn ohne Schwerkraft- bremse für
saugseitigen Anschluss an Umwälzpumpe.
Pumpenanschluss mit Meibes-Flansch und integrierter
Flachdichtung. Rohranschluss mit Innengewinde.
Verlängerter Griff für Isolierung,
Hohlspindel für wahlweisen Einbau von
Flügel- oder Thermometergriff.
Warmwasser-Heizungsanlagen: max. Druck
10 bar,
Ausführungen: DN 25
Menge: 1,000 Stk

**01.06.34 Pumpenkugel-Absperrarmatur mit SB DN 25**
Pumpenkugel-Absperrarmatur mit SB DN 25
mit Schwerkraftbremse für druckseitigen
Anbau an Umwälzpumpe.
Pumpenanschluss mit Meibes-Flansch und
integrierter Flachdichtung.
Rohranschluss mit Innengewinde.
Verlängerter Griff für Isolierung,
Hohlspindel für wahlweisen Einbau von
Flügel- oder Thermometergriff.
Warmwasser-Heizungsanlagen: max. Druck
10 bar, max.
Ausführungen DN 25
Menge: 1,000 Stk

**01.06.35 Heizkreis-Verteilerbalken für 2 Heizkreise,**
Heizkreis-Verteilerbalken  für 2 Heizkreise,
thermisch getrennt bis 50 kW Gesamtleistung
als Kompaktverteiler mit Anschlusspaaren nach oben
komplett mit Überwurfmuttern und
Reduzierstücken 2" AG x 1 1/2" IG
und EPP Dämmung EnEV-konform
Technische Daten:
 Nenndruck: 6 bar
 Max. Betriebstemperatur: 110 °C
 Anschluss Erzeuger: 1 1/2" AG
Anschluss Verbraucher:
 passend für Pumpengruppen DN 25 und DN 32
 Achsabstand: 125 mm
Abmessungen:
 Länge: ca. 800 mm
 Höhe: ca. 250 mm
 Tiefe: ca. 200 mm
Menge: 1,000 Stk

**01.06.36 Pumpenanschlussgruppe DN 25, gemischt**
Pumpenanschlussgruppe DN 25, gemischt
Kombinierbare Baugruppe mit Dämmschalen zum Anschluss
eines gemischten Heizkreises. Bestehend aus zwei
Kugelhähnen mit Rückschlagventil, 2 Thermometern,
3-Wege-Mischer mit Stellmotor und 140 s Laufzeit,
Anschlussspannung ~230 V, Schutzart IP 40, Anlegefühler
und Dämmschalen, Einbaumöglichkeit für geregelte
Umwälzpumpe, Stichmaß 180 mm, die nach dem Druckverlust
der Heizungsanlage auszulegen ist (Pumpe nicht im
Lieferumfang).
Breite x Höhe x Tiefe: 250 x 420 x 250 mm
Bruttogewicht 5,5 kg
Anschluss Heizung 1¼ Zoll

angeb. Fabrikat: .......

angeb. Typ: ......
Menge: 1,000 Stk
Zuordnung: 421

**01.06.37 Pumpenanschlussgruppe DN 25, ungemischt**
Pumpenanschlussgruppe DN 25, ungemischt
Kombinierbare Baugruppe mit Dämmschalen zum Anschluss
eines ungemischten Heizkreises. Bestehend aus zwei
Kugelhähnen mit Rückschlagventil, 2 Thermometern und
Dämmschalen, Einbaumöglichkeit für geregelte
Umwälzpumpe, Stichmaß 180 mm, die nach dem Druckverlust
der Heizungsanlage auszulegen ist (Pumpe nicht im
Lieferumfang).
Breite x Höhe x Tiefe: 250 x 420 x 250 mm
Anschluss Heizung 1¼ Zoll

angeb. Fabrikat: .......

angeb. Typ: ......
Menge: 1,000 Stk
Zuordnung: 421

**01.06.38 Hocheffizienz-Nassläuferpumpe DN 25-60**
Hocheffizienz-Nassläuferpumpe DN 25-60
elektronisch geregelt
Auslegungsparameter:
 Förderstrom: 1 m³/h
 Förderhöhe: 3,5 m
einschließlich Verschraubungsatz und Wärmedämmung
Typ: Yonos  Pico 25/ 0,5 -6  PN10
Fabrikat: Wilo oder gleichwertiger Art

angeb. Fabrikat: .......

angeb. Typ: ......
Menge: 2,000 Stk
Zuordnung: 421

**01.06.39 Feinfilter DN 25 mit integriertem Kugelhahn**
Feinfilter DN 25 mit integriertem Kugelhahn und
Magneten zum Entfernen von Schwebstoffen und Magnetit
aus Flüssigkeiten.
 Anschlussgröße: IG 1 1/2"
 Kvs-Wert: 31,0 m³/h
 Baulänge: 93 mm
 Filterfeinheit: 0,7 mm
 Betriebstemperatur: -20 .. 120°C
 Medien: Wasser - Glykol max. 50 %
 Gehäuse: DZR-Messing EN 12.165 CW625N
 Filtermaterial: Edelstahl
 Dichtungsart: EPDM, PTFE

angeb. Fabrikat:..................
Menge: 1,000 Stk
Zuordnung: 421

**01.06.40 Magnetit-Feinfilter DN 25, mit Kugelhahn**
Feinfilter DN 25 mit integriertem Kugelhahn und
Magneten zum Entfernen von Schwebstoffen und Magnetit
aus Heizungswasser.
 Anschlussgröße: IG 1 1/4"
 Filterfeinheit: 0,7 mm
 Betriebstemperatur: -20 .. 120°C
 Medien: Wasser - Glykol max. 50 %
 Gehäuse: DZR-Messing EN 12.165 CW625N
 Filtermaterial: Edelstahl
 Dichtungsart: EPDM, PTFE
Typ: Clean Smart 25
Fabrikat: Flamco oder gleichwertiger Art

angeb. Fabrikat: ......

angeb. Typ: ........
Menge: 1,000 Stk
Zuordnung: 421

**01.06.41 Schnellentlüfter DN 10, absperrbar**
Schnellentlüfter 3/8" mit automatischer Absperrung und
Filter
Menge: 6,000 Stk
Zuordnung: 422

**01.06.42 Füll- und Entleerungshahn 1/2", aus Messing**
Füll- und Entleerungshahn 1/2', mit Schlauchverschraubung und Verschlusskappe, Bedienung mit
Vierkant, Gehäuse aus Messing.
Menge: 10,000 Stk
Zuordnung: 422

**01.06.43 Membran-Ausdehnungsgefäß 25l/ 1,0 bar**
Membran-Druckausdehnungsgefäß  25 l/1,0 bar für
geschlossene Heizungs- und Kühlwasseranlagen, gebaut
nach DIN EN 13831,
Zulassung gemäß Richtlinie für Druckgeräte 2014/68/EU.
-Fußkonstruktion zur Befestigung ab N 35
-außen beschichtet
-Membran nicht austauschbar
 Nennvolumen:  25 Liter
 zul. Vorlauftemperatur: 120 °C
 zul. Betriebstemp. Membrane: 70 °C
 zul. Betriebsüberdruck:  6 bar
 Gasvordruck werksseitig: 1,5 bar
 Gasvordruck eingestellt: 1,0 bar
Menge: 1,000 Stk
Zuordnung: 421

**01.06.44 Gefäßanschlussgruppe DN 20 mit Kappenventil**
Gefäßanschlussgruppe DN 20 mit Kappenventil
Montageeinheit für den Anschluss von
Membran-Druckausdehnungsgefäßen für geschlossene
Heizungsanlagen, gebrauchsfertig bestückt mit
Schnellentlüfter MV 10 R, Sicherheitsventil SV30 (3
bar-1/2"), Manometer MHR 63/4 - 3/8", automatisches
Manometer-Absperrventil. Einsetzbar für Gefäße bis max.
24 l. Mit Kappenventil KAV 20 zur Wartung des MAG ohne
Entleerung der Anlage und Demontage des Gefäßes.
Menge: 1,000 Stk

**01.06.45 Gewindeverschraubungen 1"**
Gewindeverschraubungen 1", mit Dichtung
für Objektanschlüsse außer Pumpen
Menge: 4,000 Stk
Zuordnung: 422

**01.06.46 Frostschutzventil DN 25**
Frostschutzventil zum Einbau in der Vorlaufleitung zur
Vermeidung von Frostschäden
Automatische Entleerung der WP-Anschlussleitung
bei Medientemperatur unter 3°C
DN 25
Menge: 2,000 Stk

**01.06.47 Profilstahl-Unterstützungskonstruktionen**
Profilstahl-Unterstützungskonstruktionen als Wand- und
Deckenkonsolen, sowie Sonderbefestigungen aller Art
aus vorgefertigten Tragprofilen in verzinkter
Ausführung, mit Dübel und Schraubbefestigungen
am Baukörper.
Menge: 10,000 kg
Zuordnung: 422

**01.06.48 Hinweisschilder mit Halter**
Hinweisschilder mit Halter für Rohrmontage
mit Kunststoffschild und Schutzkappe
erforderliche Beschriftung wie Heizkreise, Stränge
Absperrungen usw. einschl. Kleinmaterial zur Montage.
Menge: 8,000 Stk
Zuordnung: 422

**01.06.49 Rohrleitungs-Einzeletikett**
Rohrleitungs-Einzeletikett zur Kennzeichnung
Wasser-,Heizung-,Gasleitungen für Rohre von
15 bis 65 mm Durchmesser, für alle Fließrichtungen
verwendbar,  perforierte Pfeilspitzen,
Material: selbstklebende, stark haftende Polyesterfolie
Temperaturbeständig von -40 bis +100°C,
Format: 80 x 20 mm
Menge: 4,000 Stk
Zuordnung: 422

**01.06.50 Exzentrisch extrudierte Rohrdämmung Da 22 mm**
Exzentrisch extrudierte eckige Rohrdämmung aus
Polyethylen-Schaumstoff mit geschlossenzelliger
Materialstruktur WLG 040. Dämmschichtdicke
50% nach unten, mit strapazierfähiger, nahtloser
Folienbeschichtung, Brandklasse E nach DIN EN 13501-1,
verwendbar für Leitungen von Zentralheizungen im
Fußbodenaufbau zwischen beheizten Räumen verschiedener
Nutzer nach EnEV (Anhang 5, Tabelle 1, Zeile 7).
Sämtliche Rohrleitungen müssen einzeln isoliert werden.
 Rohre: Da = 22 mm
 Dämmdicke: 30 mm
Menge: 24,000 m
Zuordnung: 422

#### Bereich 01.07 Isolierung

**01.07.1 Wärmedämmung 15/20 mm, Steinwolleschalen, alukaschiert**
Wärmedämmung an Rohrleitungen für Warmwasserheizungen
und Brauchwarmwasseranlagen bestehend aus:
Steinwolle-Lamellenschalen, WLG 035, nicht brennbar,
Baustoffklasse A1 nach DIN 4102, Schmelzpunkt >1000°C,
mit verzinktem Draht gebunden, Außenmantel mit
Gitternetz-Alufolie.
Sämtliche Rohrleitungen müssen einzeln isoliert werden.
Verlegung in Technikzentralen in Höhen bis 3 m Höhe
 Rohre: Da = 15 mm
 Dämmdicke: 20 mm
Menge: 2,000 m
Zuordnung: 429

**01.07.2 Zulage für Isolierung Formteile Da= 15 mm**
Zulage für die Herstellung von Rohrbögen, Abzweigen
usw. für vorstehende Isolierungen, Außenmantel mit
Alu-Gitternetzfolie
 Rohrdimensionen: Da = 15 mm
Menge: 4,000 Stk
Zuordnung: 429

**01.07.3 Wärmedämmung 22/20 mm, Steinwolleschalen, alukaschiert**
Wärmedämmung,  wie vor beschrieben
Rohre: Da = 22 mm
Dämmdicke: 20 mm
Menge: 2,000 m
Zuordnung: 429

**01.07.4 Zulage für Isolierung Formteile Da 22 mm**
Zulage für die Herstellung von Rohrbögen, Abzweigen
usw. für vorstehende Isolierungen, Außenmantel mit
Alu-Gitternetzfolie
 Rohrdimensionen: Da 22 mm
Menge: 4,000 Stk
Zuordnung: 429

**01.07.5 Wärmedämmung 28/30 mm, Steinwolleschalen, alukaschiert**
Wärmedämmung, wie vor beschrieben
Rohre: Da = 28 mm
Dämmdicke: 30 mm
Menge: 4,000 m
Zuordnung: 429

**01.07.6 Zulage für Isolierung Formteile Da 28 mm**
Zulage für die Herstellung von Rohrbögen, Abzweigen
usw. für vorstehende Isolierungen, Außenmantel mit
Alu-Gitternetzfolie
 Rohrdimensionen: Da 28 mm
Menge: 6,000 Stk
Zuordnung: 429

**01.07.7 Wärmedämmung 22/20 mm, Steinwolleschalen, PVC Mantel**
Wärmedämmung,  wie vor beschrieben
jedoch mit PVC-Mantel
Rohre: Da = 22 mm
Dämmdicke: 20 mm
Menge: 16,000 m
Zuordnung: 419

**01.07.8 Zulage für Isolierung Formteile Da 22 mm**
Zulage für die Herstellung von Rohrbögen, Abzweigen
usw. für vorstehende Isolierungen, Außenmantel mit PVC
 Rohrdimensionen: Da 22 mm
Menge: 6,000 Stk
Zuordnung: 419

**01.07.9 Wärmedämmung 28/30 mm, Steinwolleschalen, PVC-Mantel**
Wärmedämmung, wie vor beschrieben
jedoch mit PVC-Mantel
Rohre: Da = 28 mm
Dämmdicke: 30 mm
Menge: 22,000 m
Zuordnung: 419

**01.07.10 Zulage für Isolierung Formteile Da 28 mm**
Zulage für die Herstellung von Rohrbögen, Abzweigen
usw. für vorstehende Isolierungen, Außenmantel mit
PVC-Mantel
Rohrdimensionen: Da 28 mm
Menge: 18,000 Stk
Zuordnung: 419

**01.07.11 Alu-Blechmantel-Isolierung, Da= 150 mm**
Blechmantel Aluminium für Isolierung im Außenbereich
auf dem Dach, für gemeinsame Isolierung der Anschlussleitungen 2x DN 32, Außendurchm. der Isolierung 150 mm
Menge: 2,000 m
Zuordnung: 422

**01.07.12 Zulage für Alu-Blechmantel, Formteile Da= 150 mm**
Zulage für die Herstellung von Rohrbögen, Abzweigen
usw. für vorstehende Isolierungen
 Rohrdimensionen: Da = 150 mm
Menge: 4,000 Stk
Zuordnung: 422

### Titel 02 Sanitär

#### Bereich 02.01 Abwasserinstallation

**Ausführungsbeschreibung 0002 Vorbemerkungen**
*Vorbemerkungen*
schalloptimiertes Entwässerungssystem zum Stecken mit
geprüften Schallwerten (LAFmax,n) von 20 dB(A) bis 30
dB(A), abhängig von der Bauaufgabe, entsprechend der
DIN 4109 im diagonal darunterliegenden Raum.

Für Entwässerungsanlagen von Gebäuden nach DIN EN 12056
in Verbindung mit DIN 1986-100. Rohre und Formstücke
sind für die Anwendung innerhalb von Gebäuden
(Anwendungskennzeichen B- Building) in Anlehnung an
DIN EN 1451-1 geprüft und zugelassen.

Glattwandige Silent-PP Rohre DN 30 bis DN 150 mit
Muffen und werkseitig vormontierter Lippendichtung aus
EPDM bestehen aus einem schalloptimierten 3-Schicht-
Rohr.

Die Formstücke DN 30 bis DN 150 mit Muffen und
werkseitig vormontierter Lippendichtung aus EPDM
bestehen aus PP, mit angeformten Rippen zur leichteren
Verarbeitung, mit visueller Einstecktiefenkontrolle,
sowie Markierungen für einfache Montageausrichtung. Das
System verfügt über ein umfangreiches Formteilsortiment
mit zahlreichen Sonderformteilen.

Verlegung nach Herstellerrichtlinien unter Einhaltung
der DIN EN 12056 und DIN 1986-100.

Weitere Anwendungsbereiche:
- zur Verwendung von innenliegenden Regenwasserleitungen bei Freispiegelentwässerungen in Verbindung
  mit einer Haltekralle
- Zur Verwendung von Druckleitungen von Abwasserhebeanlagen für fäkalienfreies Abwasser nach DIN EN
  12050-2 (DN 50) in Verbindung mit einer Haltekralle
- Zur Verwendung von Druckleitungen von Abwasserhebeanlagen zur begrenzten Verwendung nach DIN EN 12050-3
  (DN 50) in Verbindung mit einer Haltekralle
- Zur Verwendung in öl- oder fettbeständigen Abwasserinstallationen in Verbindung mit Spezialdichtungen

Werkstoff: Polypropylen-Copolymer, mineralverstärkt,
halogenfrei Längenausdehnung: 0,08 mm/m*K
Temperaturbeständig: kurzzeitig 100°C
Baustoffklasse: DIN 4102-1-B2, normal entflammbar,
nicht brennend abtropfend, Klasse E nach DIN EN
13501-1, normal entflammbar, nicht brennend abtropfend
Ringsteifigkeit: 4 kN/m²

Das Silent-PP Rohr ist innen weiß, zur besseren
Inspizierbarkeit bei einer Kanalfernsehuntersuchung.

Für die Verlegung mit Brandschutzanforderungen stehen
zugelassene Schottsysteme im Produktportfolio zur
Verfügung, Systemprüfung mit Nullabstand vorhanden.

Die Vorgaben der jeweiligen Anwendbarkeitsnachweise
(abP, abZ, aBG) sind in jedem Fall für die detaillierte
Planung zu berücksichtigen.

Das Entwässerungssystem ist gemäß DIN 4109 gegen
Körperschallübertragung vom Baukörper zu trennen.

Die Verarbeitung und Verlegung sind nach den
herstellerspezifischen Vorschriften, sowie unter
Einhaltung einschlägiger Normen durchzuführen.

Passstücke bis zu einer Länge < 500 mm sowie
Rohrschellen sind separat im LV ausgeschrieben.

Für das ausgeschriebene Produkt liegt eine Haftungsübernahmevereinbarung zwischen dem Hersteller
und dem ZVSHK bzw. dem BTGA vor.
Fabrikat: Geberit
Typ: Silent-PP

angeb. Fabrikat: .......

angeb. Typ: ........

**02.01.1 Abflussleitung DN 50, aus PP**
Abflussleitung DN 50 aus PP, schallgedämmt, in kurzen
Rohrabschnitten < 1 m, Passlängen werden nicht
gesondert vergütet.
Menge: 10,000 m
Zuordnung: 411

**02.01.2 Rohrbogen DN 50, aus PP**
Rohrbogen DN 50, in allen Winkelgraden
Menge: 40,000 Stk
Zuordnung: 411

**02.01.3 Rohrabzweig DN 50, aus PP**
Rohrabzweig DN 50, in allen Ausführungen
Menge: 1,000 Stk
Zuordnung: 411

**02.01.4 Rohrbefestigung, Abwasser DN 50**
Rohrbefestigung DN 50 in schallgedämmter Ausführung,
Montage in Massivwand/-decke, mit Dübelbefestigung, Wandabstand ca. 30 mm
Menge: 20,000 Stk
Zuordnung: 411

**02.01.5 Abflussleitung DN 70, aus PP**
Abflussleitung DN 70 aus PP
Menge: 3,000 m
Zuordnung: 411

**02.01.6 Rohrbogen DN 70, aus PP**
Rohrbogen DN 70, in allen Winkelgraden
Menge: 6,000 Stk
Zuordnung: 411

**02.01.7 Abzweig DN 70, aus PP**
Abzweig DN 70, in allen Ausführungen.
Doppelabzweige werden im Aufmaß doppelt gezählt.
Menge: 1,000 Stk
Zuordnung: 411

**02.01.8 Rohrbefestigung, Abwasser DN 70**
Rohrbefestigung DN 70 in schallgedämmter Ausführung,
Montage in Massivwand/-decke, mit Dübelbefestigung, Wandabstand ca. 30 mm
Menge: 3,000 Stk
Zuordnung: 411

**02.01.9 Abflussleitung DN 100, aus PP**
Abflussleitung DN 100, aus PP, Verlegung als
Entlüftungsleitung im Dachbodenraum.
Menge: 5,000 m
Zuordnung: 411

**02.01.10 Rohrbogen DN 100, aus PP**
Rohrbogen DN 100, in allen Winkelgraden
Menge: 6,000 Stk
Zuordnung: 411

**02.01.11 Abzweig DN 100, aus PP**
Abzweig DN 100, in allen Ausführungen.
Doppelabzweige werden im Aufmaß doppelt gezählt.
Menge: 3,000 Stk
Zuordnung: 411

**02.01.12 Reduzierungen DN 100 -> 70, aus PP**
Rohr-Reduzierungen DN 100 -> 70
Menge: 3,000 Stk
Zuordnung: 411

**02.01.13 Rohrbefestigung, Abwasser DN 100**
Rohrbefestigung DN 100 in schallgedämmter Ausführung,
Montage in Massivwand/-decke, mit Dübelbefestigung, Wandabstand ca. 30 mm
Menge: 8,000 Stk
Zuordnung: 411

**02.01.14 Rohrschott R90, DN 100**
Rohrschott R90 mit integriertem Schallschutz,
 Nenngröße: DN 100
zugelassen für das gewählte Kunststoff-Abflußsystem,
zum direkten Einbau in Massivdecken- und Wände,
mit bauaufsichtlichem Prüfzeugnis, Montage und
Einbau gemäß Herstellerrichtlinie,
einschließlich Kennzeichnungsschild

angeb. Fabrikat: .......
Menge: 1,000 Stk
Zuordnung: 411

**02.01.15 Abwasserschlauch 9 mm DN 100/9**
Abwasserschlauch 9 mm DN 100/9
mit erhöhten Schallschutz, aus geschlossenzelligem
Polyethylen (PE), Weichschaum, ungeschlitz
Brandverhalten EN 13501
Stöße sind mit Gewebeband zu verkleben
Einsatzbereich: Schwitzwasserisolierung im Kaltbereich
Isolierstärke 9 mm
für Kunststoffabwasserleitung DN 100
Menge: 3,000 m
Zuordnung: 411

**02.01.16 Anschluss Dunstrohrhaube**
Anschluss Entwässerungsleitung DN 70 bis DN 125
aus HT-Rohr an eine bauseitige Dachentlüftungshaube
Menge: 1,000 Stk
Zuordnung: 411

**02.01.17 Anschlüsse an vorhandene Grund- und Fallleitungen**
Herstellen von Anschlüssen an die vorhandenen Grund-
oder Falleitungen, aus KG-Rohr, einschl. Entfernen der
provisorischen Deckel, Anpassen der Stutzenhöhe und
Lage. Formstücke werden gesondert abgerechnet.
Menge: 2,000 Stk
Zuordnung: 411

**02.01.18 Bodenablauf DN 50, mit Dünnbettaufsatz + ES-Rost 100x100 mm**
Bodenablauf DN 50, mit Dünnbettaufsatz + ES-Rost
100x100 mm und Zulauf DN 50
Ablaufstutzen DN 50/DN70 seitlich, mit
Doppelkugelgelenk, verstellbar von 0 - 55 Grad
Ausführung: - Zulauf DN 50, um 180 Grad schwenkbar
- höhenverstellbarer Aufsatz,
mit Geruchsverschluss, Sperrwasserhöhe
50 mm - Reinigungsöffnung, Bauschutzdeckel
Material:
Polypropylen, hochschlagfest Rahmen Polypropylen,
100 x 100 mm, Rost aus Edelstahl
Belastungsklasse K 3
Ablaufleistung: DN 50 0,96 l/s DN 70 0,87 l/s
Typ: Bodenablauf 55 E
Fabrikat: Dallmar oder gleichwertiger Art

angeb. Fabrikat: .......

angeb. Typ:........
Menge: 1,000 Stk
Zuordnung: 411

**02.01.19 Trichter-Geruchsverschluss DN 50**
Trichterablauf DN 50 mit Geruchsverschluss,
aus Kunststoff, weiß, mit Wandhalterung
Menge: 2,000 Stk
Zuordnung: 412

#### Bereich 02.02 Trinkwasserleitungen

**02.02.1 Metallverbundrohr DN 12 (16x2,25 mm)**
Rohrleitung aus Metallverbundrohr nach DVGW U 301 für
Trinkwasser, mit Pressverbindungen nach DVGW V 098,
Einsatz in Gebäuden, auch für Unterputzinstallation
zugelassen. Die Leistungen umfassen die Lieferung und
Montage, einschl. Ablängen, Ausrichten, und Biegen.
Form-, Verbindungs- und Übergangsstücke sowie
Befestigungen sind gesondert ausgeschrieben.
Verarbeitung nach Herstellerrichtlinien.
Nenngröße: DN 12  (16x2,25 mm)

angeb. Fabrikat/Typ: ...........................
Menge: 4,000 m
Zuordnung: 412

**02.02.2 Rohrbogen DN 12, alle Winkelgrade**
Rohrbogen in allen Winkelgraden, für vorstehendes
Rohrsystem, zugelassen für UP-Verlegung
Rohrdimension: DN 12 mm
Menge: 4,000 Stk
Zuordnung: 412

**02.02.3 Rohrabzweig, DN 12**
Rohrabzweig, in allen Ausführungen,
zugelassen für UP-Verlegung
Rohrdimension: DN 12
Menge: 2,000 Stk
Zuordnung: 412

**02.02.4 Rohrverbinder, DN 12**
Rohrverbinder wie Muffen, Reduzierungen usw.,
zugelassen für UP-Verlegung
Rohrdimension: DN 12
Menge: 6,000 Stk
Zuordnung: 412

**02.02.5 UP Wandwinkel DN 12 x 1/2"**
Wandwinkel DN 12 x 1/2", für UP-Installation mit
verdrehsicherer Befestigung im Mauerwerk
Menge: 2,000 Stk
Zuordnung: 412

**02.02.6 Übergangsstück DN 12 x 1/2"**
Übergangsstück DN 12 x 1/2", zum Anschluss von
Armaturen usw., Durchgangs- oder Winkelform.
Menge: 3,000 Stk
Zuordnung: 412

**02.02.7 Rohrbefestigung DN 12**
Rohrbefestigung in schallgedämmter Ausführung,
Montage in Massivwand, mit Dübelbefestigung,
Wandabstand für Isolierung
Rohrdimension: DN 12
Menge: 4,000 Stk
Zuordnung: 412

**02.02.8 Metallverbundrohr DN 15 (20x2,5 mm)**
Rohrleitung aus Metallverbundrohr
wie vor beschrieben jedoch
Nenngröße: DN 15  (20x2,5 mm)
Menge: 10,000 m
Zuordnung: 412

**02.02.9 Rohrbogen DN 15, alle Winkelgrade**
Rohrbogen in allen Winkelgraden, für vorstehendes
Rohrsystem, zugelassen für UP-Verlegung
 Rohrdimension: DN 15
Zur Abrechnung kommen nur Formstücke mit
Pressverbindungen.
Menge: 6,000 Stk
Zuordnung: 412

**02.02.10 Rohrabzweig, DN 15**
Rohrabzweig, in allen Ausführungen,
zugelassen für UP-Verlegung
Rohrdimension: DN 15
Menge: 8,000 Stk
Zuordnung: 412

**02.02.11 Rohrverbinder, DN 12**
Rohrverbinder wie Muffen, Reduzierungen usw.,
zugelassen für UP-Verlegung
Rohrdimension: DN 12
Menge: 10,000 Stk
Zuordnung: 412

**02.02.12 UP Wandwinkel DN 15 x 1/2"**
Wandwinkel DN 15 x 1/2", für UP-Installation mit
verdrehsicherer Befestigung im Mauerwerk
Menge: 8,000 Stk
Zuordnung: 412

**02.02.13 Übergangsstück DN 15**
Übergangsstück DN 15, wie Übergangsstücken und
Reduzierungen zum Anschluss von Armaturen usw.,
in Durchgangs- oder Winkelform.
Menge: 8,000 Stk
Zuordnung: 412

**02.02.14 Rohrbefestigung DN 15**
Rohrbefestigung in schallgedämmter Ausführung,
Montage in Massivwand, mit Dübelbefestigung,
Wandabstand für Isolierung
Rohrdimension: DN 15
Menge: 6,000 Stk
Zuordnung: 412

**02.02.15 Metallverbundrohr DN 20 (26x3,0 mm)**
Rohrleitung aus Metallverbundrohr
wie vor beschrieben jedoch
Nenngröße: DN 20  (26x3,0 mm)
Menge: 4,000 m
Zuordnung: 412

**02.02.16 Rohrbogen DN 20, alle Winkelgrade**
Rohrbogen in allen Winkelgraden, für vorstehendes
Rohrsystem, zugelassen für UP-Verlegung
 Rohrdimension: DN 20
Zur Abrechnung kommen nur Formstücke mit
Pressverbindungen.
Menge: 4,000 Stk
Zuordnung: 412

**02.02.17 Rohrabzweig, DN 20**
Rohrabzweig, in allen Ausführungen,
zugelassen für UP-Verlegung
Rohrdimension: DN 20
Menge: 1,000 Stk
Zuordnung: 412

**02.02.18 Rohrverbinder, DN 20**
Rohrverbinder wie Muffen, Reduzierungen usw.,
zugelassen für UP-Verlegung
Rohrdimension: DN 20
Menge: 3,000 Stk
Zuordnung: 412

**02.02.19 Übergangsstück DN 20**
Übergangsstück DN 20, wie Übergangsstücken und
Reduzierungen zum Anschluss von Armaturen usw.,
in Durchgangs- oder Winkelform.
Menge: 4,000 Stk
Zuordnung: 412

**02.02.20 Wandwinkel DN 20 x 3/4"**
Wandwinkel DN 20 x 3/4", mit verdrehsicherer
Befestigung zum Anschluss von Armaturen
Menge: 2,000 Stk
Zuordnung: 412

**02.02.21 Rohrbefestigung DN 20**
Rohrbefestigung in schallgedämmter Ausführung,
Montage in Massivwand, mit Dübelbefestigung,
Wandabstand für Isolierung
Rohrdimension: DN 20
Menge: 4,000 Stk
Zuordnung: 412

**02.02.22 Vorgedämmte Rohrleitung DN 12 16 x 26 mm**
Vorgedämmte Rohrleitung  DN 12 16 x 26 mm
aus Metallverbundrohr nach DVGW U 301 für
Warmwasser u. Zirkulationsleitungen, als Rollenware
Einsatz in Gebäuden im Fußbodenaufbau und
Unterputzinstallation.
Die Leistungen umfassen die Lieferung und Montage,
einschl. Ablängen, Ausrichten, Biegen und Isolierung
der Verbindungsstücke.
Verarbeitung nach Herstellerrichtlinien.
angeb. Fabrik: Viega/Raxofix
Technische Eigenschaften
Werkstoff: PE-RT II / Al / PE-RT II
Wasserdampfdiffusionswiderstand
Außenhaut Dämmung (Mikro): 7000 Mikro
Werkstoff Dämmung: PE-Weichschaum
Wärmeausdehnung (mm/(m K)): 0,026
mm/(m K)
Wärmeleitfähigkeit Dämmung
(W/(m K)): 0,04 W/(m K)
Außendurchmesser (cm): 7,0 cm
DN / Nennweite: 12  (Rollenware)
Dämmung (mm): 26 mm
Menge: 15,000 m

**02.02.23 Vorgedämmte Rohrleitung DN 15 20 x 26 mm**
Vorgedämmte Rohrleitung
wie vor beschrieben jedoch
Außendurchmesser (cm): 7,2 cm
DN / Nennweite: 15
Dämmung (mm): 26 mm
Menge: 14,000 m

**02.02.24 Probenahmeventil für Eckventil am Waschtisch,**
Probenahmeventil für Eckventil am Waschtisch, Figur 188
00, zur Probenahme von Trinkwasser, Bestimmung
mikrobiologischer und chemischer Parameter nach
TrinkwV, zum einfachen Nachrüsten am Ausgang des
Eckventils, passend für Eckventile mit abgehender
Anschlussleitung 10 mm in Richtung Entnahmearmatur,
abflammbarer und drehbarer Edelstahl-Auslaufbogen,
Ventil komplett verchromt, PTFE-Sitzdichtung, Eingang
10 x 1,25 Rohr, Ausgang G 3/8 AG mit zugfester
Messing-Konus-Quetschverschraubung mit Längenausgleich,
absperrbar mit Innensechskantschlüssel SW 5, aus
Messing, Oberfläche verchromt, totraumfrei,
DVGW-Zulassung, Kunststoffteile mit KTW- und W
270-Zulassung, DIN 50930-6, Druckstufe PN 10, max.
Betriebstemperatur 90 °C
Fabrikat/Typ: Kemper o. gleichwertiger Art

angeb. Fabrikat/Typ: ..................................
Menge: 1,000 Stk
Zuordnung: 412

**02.02.25 Hahnverlängerung 1/2"**
Hahnverlängerung 1/2" aus Messing,
Gewindeverlängerungen zur Verlängerung
der Anschlüsse von Armaturen
Gewinde: 1/2" Zoll, Länge: bis 30 mm
Menge: 4,000 Stk
Zuordnung: 412

**02.02.26 Rg-Kolbenventil DN 20, IG, mit Entleerung**
Kolbenventil  beiderseits Innengewinde 3/4",
Leistung wie Pos. zuvor jedoch
Nenngröße: DN 20

angeb. Fabrikat/Typ: ................................
Menge: 1,000 Stk
Zuordnung: 412

**02.02.27 Rg-Kolbenventil DN 15, IG, mit Entleerung**
Kolbenventil  beiderseits Innengewinde 1/2",
Leistung wie Pos. zuvor jedoch
Nenngröße: DN 15

angeb. Fabrikat/Typ: ................................
Menge: 1,000 Stk
Zuordnung: 412

**02.02.28 Armaturendämmschale DN 20**
Armaturendämmschale
für vorstehnede Armatur
Nenngröße: DN 20
Menge: 1,000 Stk
Zuordnung: 412

**02.02.29 Armaturendämmschale DN 15**
Armaturendämmschale
für vorstehnede Armatur
Nenngröße: DN 15
Menge: 1,000 Stk
Zuordnung: 412

**02.02.30 Unterputz-Meßstrecke Sanitär**
Unterputz-Meßstrecke Sanitär
1x Kaltwasserstrecken LN3/4"x80 in Durchgangsausführung
- für horizontale odervertikale Ausführung
anschlussfertig vormontiert und dichtgeprüft,
geräuschdämpfende Halter (DIN 4109)  nach gültiger
novellierter TrinkwV, DIN 50930, DIN 1988 SANITÄR
Rotguss-Kugelhahn 3/4" (DVGW) mit lösbarer
Verschraubung, Kunststoff-Langnippel 3/4"x80 (LN80) zur
bauseitigen Montage von Wasserzählern mit lösbarer
Rotgussverschraubung, Anschlüsse: primär-/
sekundärseitig 3/4" IG MONTAGE Schrank: im einteiligen
Einbauschrank montiert  verzinkter Unterputzkasten.
Ein baustrecken mit geräuschdämpfenden,
Rohrdurchführungen in den Seitenwänden montiert
Abdeckungmit 15 mm breiten umlaufenden Rahmen mit
Stecktür, pulver beschichtet (ähnlich weiß RAL9016)
Stecktür mit Schlitzschloss,Rahmen 0.50 mm stufenlos
tiefenverstellbar
1 Wasserstrecke: KW
Lieferumfang ohne Messgeräte
angeb. Fabrikat: Wittigstal oder gleichwertiger Art

angeb. Fabrikat: .......

angeb. Typ: ........
Menge: 1,000 Stk

**02.02.31 Einstrahl-Etagenzähler Q3 DN 15**
Einstrahl-Etagenzähler Q3 DN 15
für Kaltwasser bis 30 Grad Funkvorbereitet
Werkstoff nach TrinkwV
Gehäuse MS-vernickelt
Dichtungen EPDM
DN 15
d = G 3/4
L = 80mm
Rollen-ZW mit 8 Zahlenrollen:
Einbaulage senkrecht und waagerecht
Dauerdurchfluss Q3 = 2,5m3/h
Menge: 1,000 Stk

**02.02.32 Frostsichere Außenarmatur DN 15, mit Griff**
Frostsichere Außenarmatur DN 15 mit Griff
geeignet für die Außenwand, im geschlossenen Zustand
mediumberührte Metallteile aus entzinkungsfreiem und
korrosionsbeständigem Rotguss, beständig
gegenaggressives Wasser, universelle Baulänge für alle
gängigen Einbautiefen, Innenoberteil für schnellen
Öffnungsvorgang (zweiUmdrehungen), hohe Auslaufleistung
40 l / min (1 bar), Kegel mit innenliegender
RV-Feder, EPDM-Sitzdichtung, mit Funktionsbelüfter zur
automatischen Entleerung, integrierter RV und
Rohrbelüfter als Sicherungskombination
verchromter Bediengriff mit blauem Signierplättchen,
totraumfrei, inkl. Verdrehschutzmanschette, inkl.
Schlauchkupplung für gängige Stecksysteme,
DVGW-Zulassung nach VP 648, Schallschutzzulassung
nach DIN EN ISO 3822 Klasse 1, DIN EN 1717
Einbaulänge: 40 cm

angeb. Fabrikat: .......
Menge: 1,000 Stk
Zuordnung: 412

**02.02.33 Auslaufventil 1/2", verchromt**
Auslaufventil 1/2", mit Kronengriff, DVGW-geprüft,
Oberfläche verchromt, mit Rohrbelüfter, Rückflussverhinderer und Schlauchverschraubung.
Menge: 1,000 Stk
Zuordnung: 412

**02.02.34 PE-Dämmschlauch di=16 bis 26 mm, 9 mm dick**
Dämmung von Rohrleitungen in Fußbodenkonstruktionen und
Trockenbauwänden als Schwitzwasserdämmung, aus
geschlossenzelligem PE, Schwer entflammbar, B1,
einschl. Dämmung aller Form-  und Verbindungsstücken.
Verarbeitung nach Herstellerrichtlinie.
 Dämmdicke: 9 mm
 Rohraussendurchmesser: ca. 20 mm
Menge: 10,000 m
Zuordnung: 412

#### Bereich 02.03 Installationselemente

**02.03.1 Montageelement für Wand-WC, behindertengerecht**
Leichtbau-Montageelement für Wand-WC,
behindertengerecht, Betätigung von vorne, für den
Einbau in Ständerwände, bestehend aus:
- Montagerahmen, verzinkt
  Breite/ Höhe: 450/ 1120 mm
- stufenlose Höhenverstellung der WC-Höhe von
  40-50 cm (OK Keramik)
- verstellbare Fussstützen für Fussbodenaufbauten
  von 0-20 cm
- vormontierter UP-Spülkasten
  mit Schwitzwasserisolierung
- mit kleiner Revisionsöffnung
- Spülgarnitur für 2-Mengen-Spültechnik oder
  Spül-Stop-Technik
- Eckventil 1/2"
- PE-Ablaufgarnitur DN 90/100
- Befestigungsmaterial mit Bausatz für Vorwandmontage

angeb. Fabrikat: .......
Menge: 1,000 Stk
Zuordnung: 412

**02.03.2 WC-Betätigungsplatte, 2-Mengen, weiß**
Betätigungsplatte aus Kunststoff für 2-Mengenspülung
für angebotenen UP-Spülkasten, mit runden Tasten.
Oberfläche: Platte weiß, Tasten weiß

angeb. Fabrikat: .......
Menge: 1,000 Stk

**02.03.3 Montageelement für Stützgriffe**
Montagelement für Stützgriffe in Trockenbau-
Vorwandinstallationen, bestehend aus:
- selbsttragender Montagerahmen
- verstellbare Fussstützen
- mehrfach verleimte Befestigungsplatte aus Schichtholz, wasserfest
- Befestigungsmaterial für Vorwandmontage in
  freistehenden Installations-Trennwänden
passend zu den angebotenen WC-Elemente
Menge: 2,000 Stk

**02.03.4 Montageelement für Waschtisch, BF**
Leichtbau-Montageelement für behindertengerechte
Waschtischanlage, für den Einbau in Ständerwände,
bestehend aus:
- Montagerahmen, reduzierte Höhe, mit Korrosionsschutz
  B/H/T 525/ 820/ 100 mm
- verstellbare Fussstützen für Fussbodenaufbauten
  von 0-20 cm
- in Höhe und Tiefe verstellbare Armaturenanschlussplatte für Einlocharmaturen
- Befestigungsset M10 für Waschtisch
- UP-Sifon, höhenverstellbar
- Befestigungsmaterial mit Bausatz für Vorwandmontage

angeb. Fabrikat: Sanit
Menge: 1,000 Stk
Zuordnung: 412

**02.03.5 Schichtholzplatte,**
Schichtholzplatte, für die Befestigung von Ausstattungsgegenständen zum nicht genormten Hinterbau
in Trockenbauwänden;
als Bauplatte.
Zuschnitte auf der Baustelle ca 60 x 20 cm
Befestigung an CW-Profilen
Menge: 2,000 Stk
Zuordnung: 412

#### Bereich 02.04 Sanitärobjekte und Zubehör

**02.04.1 wandhängendes Tiefspülklosett 700 mm, weiss**
wandhängendes Tiefspülklosett nach EN 997, für
Rollstuhlnutzer, mit vergrößerter Ausladung 700 mm,
aus Sanitärporzellan, weiss, mit glasiertem Spülrand,
mit Befestigungen, Anschlusstücken für Wasser und
Abwasseranschluss, Schallschutz-Montageset und
Abdeckkappen.
Standardprogramm, mit 10-jähriger Nachkaufgarantie,
Abmessungen: B/T 36/70 cm
angeb. Fabrikat: Geberit oder gleichwertiger Art

angeb. Fabrikat: .......

angeb. Typ: ........
Menge: 1,000 Stk
Zuordnung: 412

**02.04.2 Klosettsitz mit Deckel, mit Verschiebesicherung**
Klosettsitz mit Deckel, weiss aus durchgefärbtem
Duroplast, mit Edelstahlschanieren und unteren
Spezialpuffern gegen seitliches Verschieben,
passend zu vorstehendem WC-Modell
Menge: 1,000 Stk
Zuordnung: 412

**02.04.3 Siebventil für Waschtisch, verchromt**
Schaft-Siebventil 1 1/4" aus Messing, verchromt,
mit Überlauf, Ventillänge 70 mm, mit Profildichtung
Menge: 1,000 Stk
Zuordnung: 412

**02.04.4 Waschtisch unterfahrbar 600x550 mm**
Waschtisch unterfahrbar 600x550 mm
- aus Mineralguss mit porenfreier Oberfläche, alpinweiß
- mit Ablagefläche und rundem Becken
- integrierte seitliche Haltemöglichkeit
- ohne Überlauf
- für Einlocharmatur vorgerichtet
- unterfahrbar nach DIN 18040 und ÖNORM B1600/1601
- belastbar nach DIN EN 14688
- 600 mm breit und 550 mm tief
- Waschmuldentiefe 80 mm
- für Stockschraubenbefestigung
  Fabrikat: Hewi oder gleichwertiger Art

angeb. Fabrikat: .......

angeb. Typ: ........
Menge: 1,000 Stk
Zuordnung: 412

**02.04.5 WT-Anschluss für UP-Geruchverschluss, weiß**
WT-Anschlussrohr aus Kunststoff, weiß, für Anschluss an
UP-Sifon, mit weißer Abdeckplatte aus Kunststoff,
mit waagerechtem Abgang, höhenverstellbar,
Menge: 1,000 Stk

**02.04.6 Elektronik-WT-Standbatterie, verchromt, Netzanschluss**
Elektronik-WT-Standbatterie, verchromt, Netzanschluss
mit Temperaturregulierung Netzanschluss 230 V
Produkteigenschaften:
- Ausladung: 120 mm
- Strahlart: Laminarstrahl
- maximale Durchflussmenge bei 3 bar: 5 l/min
- Temperaturbegrenzung einstellbar
- Temperatur einstellbar über seitlichen Mischhebel
- Rückflussverhinderer
- für Durchlauferhitzer geeignet
- Infrarot Näherungselektronik am Armaturenkopf
- automatische Umgebungsanpassung der Infrarotsensorik
- 230 / 50 Hz Netzanschluss
- Laufzeit: einstellbar, mit Sicherheitsst nach 55 sec.
- Hygienespülung aktivierbar (automatischer Wasserlauf)
- Frequenz Hygienespülung: 6...72 h
- Spülzeit: 1 ... 240 sec.
- Dauerspülung,  geeignet zur thermischen Desinfektion
- Reinigungsfunktion: manueller Wasserstop
- Anschlussart: G 3/8 Anschlussschläuche
- Schmutzfangsiebe in den Anschlussschläuchen
Oberfläche: verchromt
Typ: Sensorflow (A7558AA)
Fabrikat: Ideal Standard oder gleichwertiger Art

angeb. Fabrikat: .......

angeb. Typ: ........
Menge: 1,000 Stk
Zuordnung: 412

**02.04.7 Kristallspiegel ca. 55x100 cm**
Kristallspiegel ca. 55x100 cm, mit Kantenschliff,
mit Befestigungsmaterial
Menge: 1,000 Stk
Zuordnung: 412

**02.04.8 Eckventil 1/2", verchromt**
Eckventil 1/2", verchromt, mit Hahnrosette,
mit selbstdichtendem Anschlussgewinde.
Menge: 6,000 Stk
Zuordnung: 412

**02.04.9 WC-Stützklappgriff, weiß**
Stützgriff mit zwei übereinander angeordneten
Griffebenen
Stützklappgriff Duo System 800 K
- mit zwei übereinander angeordneten Griffebenen
- Unterholm wird in einem Winkel von135 Grad an den
  Oberholm geführt
- Oberholm (Durchmesser 33 mm) dient zum Festhalten und
  Abstützen
- Unterholm (Durchmesser 25 mm) setzt im Abstand von
  250 mm ab Vorderkante Oberholm an und dient zum
  Festhalten und seitlichem Eindrehen
- Ausladung 850 mm, Wandplatte 181 mm hoch und
 130 mm breit
- kann nach oben und nach unten geklappt werden
- aus hochwertigem Polyamid in den HEWI Farben 98
- mit durchgehendem, korrosionsgeschütztem Stahlkern
  und integrierter Wandplatte aus Stahl mit Abdeckung
  aus hochwertigem Polyamid
- stabile Dreipunktbefestigung
- zur Wandmontage mit verdecktem,
 korrosionsfreiem und geprüftem Befestigungsmaterial
 für Montageelement mit Leimholzplatte
- Dichtband zur Abdichtung der Befestigungspunkte ist
  im Lieferumfang enthalten
- belastbar bis 100 kg
- in HEWI Farbe 98 (Signalweiß)
angeb. Typ: Duo System 800 K
angeb. Fabrikat: Hewi oder gleichwertiger Art

angeb. Fabrikat: .......

angeb. Typ: ........
Menge: 2,000 Stk
Zuordnung: 412

**02.04.10 Aufrüstsatz WC-Papierhalter**
Aufrüstsatz WC-Papierhalter
- rechtwinklig angeordneter Aufsatzrollenhalter
- dient zur Nachrüstung an vorstehneden
  Stützklappgriffen
- integrierte Rollenbremse
- 35 mm tief, 123 mm hoch, 151 mm breit
- aus hochwertigem Polyamid
- in HEWI Farbe 98 (Signalweiß)
Menge: 1,000 Stk

**02.04.11 WC-Bürstengarnitur**
WC-Bürstengarnitur
- bestehend aus WC-Bürste, Bürstenbehälter und
  ringförmigem Wandhalter
- langer Bürstenstiel mit ergonomischem Griff
  erleichtert die Handhabung
- Auswechseln des Bürstenkopfes durch
  Bajonettverschluss
- zur Wandmontage, verdeckte Befestigung
- 105 mm breit, 543 mm hoch und 120 mm tief
- Halter, zylindrischer Bürstenbehälter und
  Bürstenstiel aus hochwertigem
  Polyamid in den HEWI Farben 98
- Griffstück aus hochwertigem Polyamid, Schwarz
- inklusive korrosionsfreiem Befestigungsmaterial
- in HEWI Farbe 98 (Signalweiß)
Typ: 800 K
Fabrikat: HEWI oder gleichwertiger Art

angeb. Fabrikat: .......

angeb. Typ: ........
Menge: 1,000 Stk

**02.04.12 WC-Papierhalter**
WC-Papierhalter
- U-förmiger, nach rechts geöffneter WC-Papierhalter
- dient zur Aufnahme einer WC-Papierrolle
- klappbar
- zur Wandmontage, verdeckte Befestigung
- 140 mm breit, 90 mm hoch und 27 mm tief
- aus hochwertigem Polyamid
- inklusive korrosionsfreiem Befestigungsmaterial
- in HEWI Farbe 98 (Signalweiß)
Typ: 800 K
Fabrikat: Hewi oder gleichwertiger Art

angeb. Fabrikat: .......

angeb. Typ: ........
Menge: 1,000 Stk

**02.04.13 Seifenspender**
Seifenspender
- zylindrisch geformter Behälter in ringförmigem
  Wandhalter
- dient zur Aufnahme handelsüblicher Flüssigseife
- ermöglicht Einhandbedienung
- Dosierung der Seife durch große Drucktaste auf der
  Vorderseite
- der Behälter kann abgenommen werden
- nicht für Desinfektionsmittel geeignet!
- diebstahlgeschützt durch verdeckte Verschraubung
- Behälterdeckel kann verriegelt werden
- it Wandsockel zur Abdeckung von Bohrungen
- 76 mm breit, 214 mm hoch, 119 mm tief,
  Behälterdurchmesser 76 mm,
  Füllmenge 500 ml
- Wandsockel und Halterung aus hochwertigem Polyamid in
  der HEWI Farbe 98 (Signalweiß)
- Drucktaste aus hochwertigem Polyamid nach HEWI
  Farbe 92 (Anthrazitgrau)
- Behälter und Deckel aus matt weißem transparentem
  Kunststoff
Typ: 800K
Fabrikat: HEWI oder gleichwertiger Art

angeb. Fabrikat: .......

angeb. Typ: ........
Menge: 1,000 Stk

**02.04.14 Hygienebeutelspender**
Hygienebeutelspender
- kubischer Grundkörper mit weichen Radien
- dient zur Aufnahme und Entnahme von handelsüblichen
  Hygienebeuteln aus Kunststoff
- zur Wandmontage
- 143 mm breit, 103 mm hoch und 27 mm tief
- Grundkörper und Ringeinsatz aus hochwertigem Polyamid
- in HEWI Farbe 98 (Signalweiß)
Typ: 800 K
Fabrikat: HEWI oder gleichwertiger Art

angeb. Fabrikat: .......

angeb. Typ: ........
Menge: 0,000 Stk

**02.04.15 Faltpapier-Handtuchspender**
Faltpapier-Handtuchspender
aus antistatischem, schlagfestem Kunststoff,
mit Sichtfenster und Schloss, korrosionsfrei,
befüllbar bis max. 450 Papiertücher
Höhe: 370 mm
Breite: 270 mm
Tiefe: 133 mm
Farbe: weiß
Typ: TRINNITY oder gleichwertiger Art

angeb. Fabrikat: .......

angeb. Typ: ........
Menge: 1,000 Stk

**02.04.16 Papierkorb aus Stahldraht D = 2,5 mm,**
Papierkorb aus Stahldraht D = 2,5 mm,
Umrahmungsdrähte D = 4,8 mm, rilsaniert
Stoß- und kratzfester Überzug aus Polyamid 12 (Nylon),
mit 4 Kunststoff-Füßen, wahlweise aufstellbar oder an
der Wand zu befestigen, klappbar, ohne Wandhalter
Farbe: weiß
Breite: 300 mm
Höhe: 360 mm
Tiefe: 180 mm
Typ: TRINNITY oder gleichwertiger Art

angeb. Fabrikat: .......

angeb. Typ: ........
Menge: 1,000 Stk

**02.04.17 Abfallbehälter ca. 3 Liter**
Abfallbehälter ca. 3 Liter
herausnehmbarerer Inneneimer aus Kunststoff,
verdeckte Verschraubung, zur Wandmontage,
Lieferung mit Montagematerial
Fassungsvermögen: 3 Liter
Material: Edelstahl, Werkstoff Nr. 1.4301
Wandhalterung aus Kunststoff
Farben: weiß
Fabrikat: Normbau/ Inox Care

angeb. Fabrikat: ...............

angeb. Typ:...............
Menge: 1,000 Stk
Zuordnung: 412

**02.04.18 dauerelastische Verfugungen, Silikon**
dauerelastische Verfugungen mit Silikon, im Bereich
aller Anschlüsse der Sanitärobjekte an angrenzende
Wandanschlüssen, einschließlich Reinigung der Fuge
Farbe: nach Wahl des Architekten
Menge: 1,500 m
Zuordnung: 412

**02.04.19 E-Komfortdurchlauferhitzer, 11/13,5 kW, 400 V,**
E-Komfortdurchlauferhitzer, 11/13,5 kW, 400 V,
elektronisch geregelt für konstante
Warmwassertemperaturen, Bedienfeld mit fünf
unterschiedlich farbigen LED und einer Sensortaste zur
Temperaturwahl auf 35 Grad C, 38 Grad C, 42 Grad C, 45
Grad C und 55 Grad C, druckfeste Bauart,
strömungsoptimiertes Blankdraht-Heizsystem IES(R), für
Wasserspararmaturen geeignet durch besonders niedrige
Einschaltwassermenge 1,5 l/min, doppeltes
Sicherheitssystem,, Multiple Power System MPS(R) für
Einstellung der maximalen Leistungsaufnahme bei der
Installation, variable Elektroanschlussmöglichkeit,
großzügiger Anschlussraum für Aufputz- und
Unterputzinstallation 1/2",
468 x 239 x 96 mm (H x B x T).
Elektrischer Anschluss:3AC/PE,
Nennspannung (V):400
Typ: DCX13 Next,
Fabrikat: Clage

angeb. Fabrikat: ......

angeb. Typ: .......
Menge: 1,000 Stk
Zuordnung: 412

### Titel 03 Lüftung

#### Bereich 03.01 Ventilatoren Einrohrlüftung DIN 18017-3

**03.01.1 EC-Ventilatoreinsatz, Grund+Bedarfslüftung**
EC-Ventilatoreinsatz  für universelle Einstellung zur
Grund- und Bedarfslüftung, zum Einbau in Unterputz- und
Aufputzgehäuse.
Bestehend aus einem Lüfter mit leistungsstarkem und
energiesparendem EC-Motor in einem Kunststoff-
Spiralgehäuse zum Einstecken in die Gehäuse.
Mit steckbarem Netzanschluss, leicht wechselbaren und
auswaschbarem Filter und einer steckbaren Dekorblende
inkl. optischer Filterwechselanzeige mittels  LED.
Funktionsfähigkeit wird mit zusätzlicher Steuerungsplatine erreicht.
Schutzart IPX5
CE-Zeichen, EMV geprüft.
Entspricht den Vorgaben der EU-Verordnung Nr. 1253/2014
sowie den Vorgaben der EnEV.
Technische Daten:
 Spannungsversorgung 230 V AC 50Hz
 Leistungsaufnahme 1,8 - 6,2 W
 Schallleistungspegel 22 - 35 dB(A)
 Maße: (H x B x T) 260 x 260 x 23,5 mm
 Verfügbare Druckdifferenz bis 400 Pa (je nach Gehäuse)
Typ: Silvento EC
Fabrikat: Lunos oder gleichwertiger Art

angeb. Fabrikat: .........

angeb. Typ: ................
Menge: 2,000 Stk

**03.01.2 Basisplatine mit Stufenschaltung für EC-Ventilator**
Basisplatine  für EC-Ventilatoreinsatz mit wählbarer
und frei einstellbarer Stufenschaltung für Grund- und
Bedarfslüftung, Zeitnachlauf und Intervallschaltung.
Auslesbare Datenloggingfunktion für Motorlauf,
Filterwechsel, Netzanschlussdauer und Fehlerspeicher.
Vermieterschutzfunktion (Manipulationsschutz der
Platine) aktivierbar.
Volumenstromkalibrierung für feinste Einstellung der
Luftvolumenströme.
Optional Bewegungsmelder oder Funkmodule z.B. für die
Verwendung schnurloser Sensoren, Schalter oder
Lichtkopplung anschließbar.
Technische Daten:
 Volumenströme 30/45/60 zusätzlich 90 m³ m³/h
 (konfigurierbar für Grund- und Bedarfslüftung)
Typ: 5/EC-ZI90
Fabrikat: Lunos oder gleichwertiger Art

angeb. Fabrikat: .........

angeb. Typ: ........
Menge: 1,000 Stk

**03.01.3 Ventilator-Steuerplatine Luftfeuchtereglung**
Komfortplatine "Feuchtereglung" mit wählbarer und frei
einstellbarer Stufenschaltung für Grund- und
Bedarfslüftung, Zeitnachlauf und Intervallschaltung
sowie intelligenter Feuchte- und Temperaturregelung zur
optimalen Raumentfeuchtung und einstellbarem
Regelbereich der Luftfeuchtigkeit.
Auslesbare Datenloggingfunktion für Motorlauf,
Filterwechsel, Netzanschlussdauer und Fehlerspeicher.
Vermieterschutzfunktion (Manipulationsschutz der
Platine) aktivierbar.
Volumenstromkalibrierung für feinste Einstellung der
Luftvolumenströme.
Optional Bewegungsmelder oder Funkmodule z.B. für die
Verwendung schnurloser Sensoren, Schalter oder
Lichtkopplung anschließbar.
Technische Daten:
 Volumenströme 0/15/20/30/40/45/50/60 m³/h
 zusätzlich 90 m³/h
 (konfigurierbar für Grund- und Bedarfslüftung sowie
  den Feuchte- Regelbereich)
 Regelbereich 45-75 % rel. Luftfeuchtigkeit einstellbar
Typ: 5/EC-FK90
Fabrikat: Lunos

angeb. Fabrikat: .........

angeb. Typ: ................
Menge: 1,000 Stk

**03.01.4 Unterputzgehäuse, ohne Brandschutz**
Wand- und Deckeneinbaugehäuse 3/UP, für Wand- und
Deckenmontage, als radiale und axiale Variante mit
Abluftstutzen DN 80, leckluftdichter Rückschlagklappe.
Putzschutzdeckel und Netzanschlussklemme
(Abluftstutzen nach oben, rechts, links oder hinten).
Maße in mm: (H x B x T): 262 x 262 x 90,6
Abluftstutzen: DN 80
Menge: 1,000 Stk

**03.01.5 Aufputzgehäuse, mit Brandschutz**
Aufputzgehäuse mit Brandschutz
rückseitigem Abluftstutzen DN 80
leckluftdichter Rückschlagklappe u.
metallischer Absperrvorrichtung gem.
Feuerwiderstandklasse K90-18017-3
als radiale und axiale Variante mit Abluftstutzen DN
80, leckluftdichter Rückschlagklappe. Putzschutzdeckel
und Netzanschlussklemme
(Abluftstutzen nach hinten
Maße in mm: (H x B x T): 269 x 269 x 109,5
Abluftstutzen: DN 80
Menge: 1,000 Stk

**03.01.6 Befestigungskonsole für Unterputzgehäuse**
Befestigungskonsole für Unterputzgehäuse
zum Einbau in Trockenbauwände oder Decken
Menge: 1,000 Stk

**03.01.7 Dachdurchführung**
Dachdurchführung
für Luftein- und -auslaß bzw. zum An-
schluß von Lüftungsrohren mit Nenndurchmesser. Durch großflächige, umlaufende
Walzblei-Verwahrung problemlos an alle
Ziegelarten und -Formen auf Satteldach
anpaßbar. Trägerplatte für Befestigung
und restliche Teile aus verzinktem
Stahlblech. Haube schiefergrau lackiert.
Typ: DDF 125 G
Fabrikat: Helios Ventilatoren oder gleichwertiger Art
Fabrikat: Lunos

angeb. Fabrikat: .........

angeb. Typ: ................
Menge: 1,000 Stk

#### Bereich 03.02 Lüftungskanäle und Zubehör

**03.02.1 Wickelfalzrohr DN 100, komplett**
Wickelfalzrohr DN 100 aus verzinktem Stahlblech,
komplett mit Verbindungselementen zwischen den
Rohrstücken und Formteilen.
Menge: 6,000 m
Zuordnung: 431

**03.02.2 Rohrbogen DN 100, r/d=1, glatt**
Rohrbogen DN 100, r/d=1, glatt,
in allen Winkelgraden, für Lüftungsrohre,
aus verzinktem Stahlblech
Menge: 6,000 Stk
Zuordnung: 431

**03.02.3 90°-Abzweig für Wickelfalzrohr DN 100**
90°-Abzweig für Wickelfalzrohr, aus
verzinktem Stahlblech, nach DIN 24 147.
 Dimension: DN 100
Menge: 2,000 Stk
Zuordnung: 431

**03.02.4 Reduzierung DN 100**
Reduzierung DN 100, aus verzinktem Stahlblech
in allen Größen für Lüftungsrohre,
Menge: 2,000 Stk
Zuordnung: 431

**03.02.5 Enddeckel DN 100**
Enddeckel DN 100, aus verzinktem Stahlblech
für Lüftungsrohr-Formstücke als Revisonsöffnung
Menge: 2,000 Stk
Zuordnung: 431

**03.02.6 Rohrbefestigung, Lüftung DN 100**
Rohrbefestigung in schallgedämmter Ausführung,
Montage in Massivwand/-decke, mit Dübelbefestigung, Wandabstand ca. 30 mm
Rohrdimension: DN 100
Menge: 10,000 Stk
Zuordnung: 431

**03.02.7 Wickelfalzrohr DN 125,**
Wickelfalzrohr DN 125 aus verzinktem Stahlblech,
komplett mit Verbindungselementen zwischen den
Rohrstücken und Formteilen.
Menge: 2,000 m
Zuordnung: 431

**03.02.8 Rohrbogen DN 125, r/d=1, glatt**
Rohrbogen DN 125, r/d=1, glatt,
in allen Winkelgraden, für Lüftungsrohre,
aus verzinktem Stahlblech
Menge: 2,000 Stk
Zuordnung: 431

**03.02.9 90°-Abzweig für Wickelfalzrohr DN 125**
90°-Abzweig für Wickelfalzrohr, aus
verzinktem Stahlblech, nach DIN 24 147.
 Dimension: 100/80/100
Menge: 1,000 Stk
Zuordnung: 431

**03.02.10 Enddeckel DN 125**
Enddeckel DN 125, aus verzinktem Stahlblech
für Lüftungsrohr-Formstücke als Revisionsöffnung
Menge: 1,000 Stk
Zuordnung: 431

**03.02.11 Rohrbefestigung, Lüftung DN 125**
Rohrbefestigung in schallgedämmter Ausführung,
Montage in Massivwand/-decke, mit Dübelbefestigung, Wandabstand ca. 30 mm
Rohrdimension: DN 125
Menge: 1,000 Stk
Zuordnung: 431

**03.02.12 Revisionsdeckel für Montage in Wickelfalzrohre**
Revisionsdeckel für Montage in Wickelfalzrohre / aus
verzinktem Stahl mit Kantenschutz / 2 x
Vorreiberverschluss mit Bedienelementen aus Kunststoff
mit selbstklebender Ausschnittschablone 180x80 mm
einschließlich Herstellung der Rohröffnung
Menge: 4,000 Stk

**03.02.13 Profilstahl-Unterstützungskonstruktionen**
Profilstahl-Unterstützungskonstruktionen als Wand- und
Deckenkonsolen, sowie Sonderbefestigungen aller Art
aus vorgefertigten Tragprofilen in verzinkter
Ausführung, mit Dübel und Schraubbefestigungen.
Menge: 10,000 kg
Zuordnung: 422

**03.02.14 Aluflexrohr DN 80, zweilagig**
flexible Lüftungsrohre aus Aluminium, zweilagig,
Ausführung B/DIN 24 146, schalldämmende
Befestigungen, Klein- und Dichtungsmaterial sind
in den Einheitspreisen zu berücksichtigen,
Verschnitt wird nicht vergütet.
 Nenndurchmesser: 80 mm
Menge: 1,000 m
Zuordnung: 431

**03.02.15 Schwitzwasserisolierung DN 100**
*** Bezugsbeschreibung
Wärmedämmung an Rohrleitungen für Abwasser-
und Lüftungsleitungen bestehend aus:
Steinwolle-Lamellenschalen, WLG 035, nicht brennbar,
Baustoffklasse A1 nach DIN 4102, Schmelzpunkt >1000°C,
mit verzinktem Draht gebunden, Außenmantel mit
Gitternetz-Alufolie.
Sämtliche Rohrleitungen müssen einzeln isoliert werden.
 Rohre: DN 100, Da = 110 mm
 Dämmdicke: 20 mm
Menge: 6,000 m

**03.02.16 Schwitzwasserisolierung DN 125**
*** wie Position 03.02.15
Menge: 3,000

**03.02.17 Dämmung, Isolierung Rohrschellen DN 100/125**
Dämmung, Isolierung Rohrschellen DN 100/125,
Montage gemäß Herstellervorschrift, Stöße mit
Klebeband verschließen
Menge: 6,000 Stk
Zuordnung: 431

### Titel 04 Bohr- und Stemmarbeiten

#### Bereich 04.01 Bohr- und Stemmarbeiten Heizung

**04.01.1 Rohrdurchführung 60 mm x Mauerwerkswänden 30 cm Dicke**
*** Bezugsbeschreibung
Bohrung 60 mm x Mauerwerkswänden 30 cm Dicke
herstellen, für Rohr bis Da 22 mm, bei Brandschutzanforderung passgenaue Bohrung entsprechend den
Montageanleitungen und Zulassungen.
Menge: 4,000 Stk
Zuordnung: 429

**04.01.2 Rohrdurchführung 80 mm x Mauerwerkswänden 30 cm Dicke**
*** wie Position 04.01.1
Rohrdurchführung 80 mm x Mauerwerkswänden 30 cm Dicke
für Rohr Da 28 bis 35 mm
Menge: 2,000 Stk

**04.01.3 Rohrdurchführung 80 mm x Mauerwerkswänden 44 cm Dicke**
Bohrung 80 mm x Mauerwerkswänden 44 cm Dicke
herstellen, für Rohr  Da 28 mm, bei Brandschutzanforderung passgenaue Bohrung entsprechend den
Montageanleitungen und Zulassungen.
Menge: 6,000 Stk
Zuordnung: 429

**04.01.4 Rohrdurchführung Trockenbauwand Da= 60-80 mm**
Rohrdurchführung in Trockenbauwand Da= 60-80 mm
als Einfachständerwand, beidseitg beplankt,
passgenau für eine Rohrdurchführung herstellen.
Menge: 16,000 Stk
Zuordnung: 429

**04.01.5 Installationsschlitz 10/7 cm in Mauerwerkswänden oder Fußboden**
Installationsschlitze 10/7 cm für Rohrleitungen in
Mauerwerkswänden oder Fußboden herstellen.
Menge: 4,000 m
Zuordnung: 429

**04.01.6 Installationsschlitze verschließen**
Installationsschlitze der  Unterputz verlegten
Leitungen mit Mörtel ausfüllen.
 Schlitztiefe bis 5 cm
 Schlitzbreite 15 cm
Oberflächenputz als Kalkputz, die Putzoberfläche ist
dem vorhandenen Putz anzupassen.
Oberflächenqualität  für einen direkten Anstrich
Menge: 4,000 m
Zuordnung: 429

**04.01.7 Ringspalt bis 5 cm verschließen**
Ringspalt nach Verlegung von Leitungen durch Decken und
Wände verschließen, mit Beton/Mörtel ausfüllen.
Brandschutzanforderungen sind zu beachten.
 Ringsplalt bis 5 cm Breite.
Wand oder Deckenabschluss 1 cm zurückgesetzt
für nachträgliches Anarbeiten an die  Bestandsoberfläche. Putzarbeiten in gesonderter Position oder
bauseitig.
Menge: 12,000 Stk
Zuordnung: 429

#### Bereich 04.02 Bohr- und Stemmarbeiten Sanitär

**04.02.1 Rohrdurchführung 60 mm x Mauerwerkswänden 44 cm Dicke**
*** Bezugsbeschreibung
Bohrung 60 mm x Mauerwerkswänden 44 cm Dicke
herstellen, für Rohr bis Da 22 mm, bei Brandschutzanforderung passgenaue Bohrung entsprechend den
Montageanleitungen und Zulassungen.
Menge: 4,000 Stk
Zuordnung: 429

**04.02.2 Rohrdurchführung 80 mm x Mauerwerkswänden 44 cm Dicke**
*** wie Position 04.02.1
Rohrdurchführung 80 mm x Mauerwerkswänden 44 cm Dicke
für Rohr bis Da 32 mm
Menge: 2,000 Stk

**04.02.3 Rohrdurchführung Trockenbauwand Da= 30 mm**
Rohrdurchführung in Trockenbauwand Da= 30 mm
als Einfachständerwand, beidseitg beplankt,
passgenau für eine Rohrdurchführung herstellen.
Menge: 4,000 Stk
Zuordnung: 429

**04.02.4 Installationsschlitz 10/10 cm in Mauerwerkswänden**
Installationsschlitze 10/10 cm für Rohrleitungen
in Mauerwerkswänden herstellen.
Menge: 5,000 m
Zuordnung: 429

**04.02.5 Installationsschlitz 10/7 cm in Mauerwerkswänden**
Installationsschlitze 10/7 cm für Rohrleitungen in
Mauerwerkswänden herstellen.
Menge: 2,000 m
Zuordnung: 429

**04.02.6 Installationsschlitze verschließen**
Installationsschlitze der  Unterputz verlegten
Leitungen mit Mörtel ausfüllen.
 Schlitztiefe bis 5 cm
 Schlitzbreite 15 cm
Oberflächenputz als Kalkputz, die Putzoberfläche ist
dem vorhandenen Putz anzupassen.
Oberflächenqualität  für einen direkten Anstrich
Menge: 7,000 m
Zuordnung: 429

**04.02.7 Ringspalt bis 5 cm verschließen**
Ringspalt nach Verlegung von Leitungen durch Decken und
Wände verschließen, mit Beton/Mörtel ausfüllen.
Brandschutzanforderungen sind zu beachten.
 Ringsplalt bis 5 cm Breite.
Wand oder Deckenabschluss 1 cm zurückgesetzt
für nachträgliches Anarbeiten an die  Bestandsoberfläche. Putzarbeiten in gesonderter Position oder
bauseitig.
Menge: 10,000 Stk
Zuordnung: 429

#### Bereich 04.03 Bohr- und Stemmarbeiten Lüftung

**04.03.1 Rohrdurchführung 140 mm x Mauerwerkswänden 44 cm Dicke**
Bohrung 140 mm x Mauerwerkswänden 44 cm Dicke
herstellen, für Rohr bis Da 110 mm, bei Brandschutzanforderung passgenaue Bohrung entsprechend den
Montageanleitungen und Zulassungen.
Menge: 1,000 Stk
Zuordnung: 429

**04.03.2 Rohrdurchführung Trockenbauwand Da= 200 mm**
Rohrdurchführung in Trockenbauwand Da= 200 mm
als Einfachständerwand, beidseitg beplankt,
passgenau für eine Rohrdurchführung herstellen.
Menge: 1,000 Stk
Zuordnung: 429

**04.03.3 Rohrdurchführung Holzdecke F 30**
Rohrdurchführung durch eine Holzbalkendecke
F 30 herstellen
bestehend aus:
Einbau einer vierseitigen
Leibung und Bodenabschluss  aus GKF-Platten
mit Anschluss an die Unterhangdecke F 30
40 x 40 cm, Höhe = 25 cm
Umlaufende Leiste im Kasten anbringen zur
Sicherung der Betonfüllung.
Befestigungen der Leibung
mittels Kanthölzer an den Deckenbalken.
Menge: 2,000 Stk

**04.03.4 Holzbalken-Deckendurchführung verschließen**
Holzbalken-Deckendurchführung  verschließen
Hohlraum um die Rohrdurchführung mit
Beton oder Mauermörtel Klasse M2 ausfüllen.
und  Einbau Brandschutzschott
nach Herstellrichtlinien.
Mindestbreite umlaufend 10 cm um die Rohrleitung (F90)
Mindestdicke 10 cm
Menge: 2,000 Stk

### Titel 05 Heizleitung zum Feuerwehrgebäude

#### Bereich 05.01 Fernleitungsrohr und Zubehör

**05.01.1 Vorgedämmtes und flexibles Einzel-Fernwärmerohr 32x2,9 mm**
Vorgedämmtes und flexibles Einzel-Fernwärmerohr 32x2,9
1 Medienrohr  (Single)
Flexibles, vorgedämmtes, selbstkompensierendes Kunststoffrohrleitungssystem produziert gemäß
DIN EN 15632
- 1 Mediumrohr: vernetztes Polyethylen (PE-Xa)
sauerstoffdiffusionsdicht gemäß DIN EN 15632
- Dämmmaterial: geschlossenzelliger PEX-Schaum,
dauerelastisch, alterungsbeständig,
- Mantelrohr: korrugiertes Polyethylen (PE-HD)
Anwendung:
- Für die Erdverlegung, zum Transport von Heizwasser
- Statische Nachweisführung bei Erd und Verkehrslasten
(SLW 60 = 60 t)
1-Mediumrohr PE-Xa
Biegeradius 300 mm
Abmessung Rohr 32x2,9 mm
Außendurchmesser: 140 mm
Typ: Thermo Single
Fabrikat: Uponor o. glw. Art

angeb. Fabrikat/Typ: .............
Menge: 30,000 m

**05.01.2 Übergangsnippel 32x2,9 Anschluss G 1"**
Übergangsnippel 32x2,9 Anschluss G 1"
Fittings aus korrosionsbeständigem Messing,
entzinkungsbeständig gemäß DIN EN ISO 6509, mit
Edelstahlschraube
Verbindung / Übergang zwischen PE-Xa/ PE 100-RC
Mediumrohren zu Übergangsnippeln mit zylindrischem
Außengewinde
passend zum Rohrsystem
Menge: 4,000 Stk

**05.01.3 Gummiendkappen**
Gummiendkappen
für Einzelrohr 32/140 mm
passend zum Rohrsystem
Menge: 4,000 Stk

**05.01.4 Langisolierersatz 140 bis 200 mm**
Längsisolierersatz 140 bis 200 mm
Systemzubehör für die Erdverlegung
- Zur Abdichtung von Längsverbindungen
- Bestehend aus ABS-Halbschalen, Dämmhalbschalen,
Edelstahlschrauben, Reduzierringen und Dichtpaste
- Wasserdicht bis 0,3 bar
- Verkehrslast bis SLW 60 = 60 t
Typ: Ecoflex
Fabrikat: Uponor o. glw. Art

angeb. Fabrikat/Typ: .............
Menge: 2,000 Stk

**05.01.5 Mauerdurchführung zum Einbetonieren Durchgang**
*** Bezugsbeschreibung
Mauerdurchführung zum Einbetonieren
nicht druckwasserfest, mit Schrumpfschlauch
und PE Mauerhülse
Typ: NDW
Fabrikat: Uponor o. glw. Art

angeb. Fabrikat/Typ: .............
Menge: 2,000 Stk

**05.01.6 Mauerdurchführung zum Einbetonieren Ecke**
*** wie Position 05.01.5
als Eckisoliersatz 140 bis 200 mm
Menge: 2,000 Stk

**05.01.7 Trassenwarnband**
Trassenwarnband für Abwasser- und Trinkwasserleitungen bei Verlegung der Rohre im Aussenbereich
30 cm über der Rohrsohle verlegen.
Menge: 15,000 m
Zuordnung: 411

**05.01.8 Rohrdurchführung 160 mm x Fundament 60 cm Dicke**
Rohrdurchführung 160 mm x Fundament 60 cm Dicke
herstellen, für Rohr bis Da 110 mm, bei Brandschutzanforderung passgenaue Bohrung entsprechend den
Montageanleitungen und Zulassungen.
Menge: 4,000 Stk
Zuordnung: 429

#### Bereich 05.02 Tiefbauarbeiten Heiztrasse

**05.02.1 Baustelleneinrichtung**
Baustelleinrichtung beinhaltet
- Transport der Geräte auf die Baustelle
- die Vorhaltung während der Bauzeit
- die Beräumung der Baustelle, einschl. aller
  Geräte, Restmaterialien und Abfälle
Menge: 1,000 Psch

**05.02.2 Einholung der Schachtgenehmigungen für die Erdarbeiten**
Einholung der Schachtgenehmigungen für die Erdarbeiten
bei den Versorgungsträgern.
Menge: 1,000 Psch

**05.02.3 Pflastersteine im Bereich der Heiztrasse**
Pflastersteine im Bereich der Heiztrasse
Steine aus Beton ausbauen
im Baustellenbereich zwischenlagern
und wieder einbauen
Menge: 12,000 m²

**05.02.4 Bordstein im Bereich der Heiztrasse**
Bordstein im Bereich der Heiztrasse
ausbauen im Baustellenbereich zwischenlagern
und wieder einbauen
Menge: 3,000 m

**05.02.5 Frostschutz-Lage im Bereich der Heiztrasse**
Frostschutz-Lage im Bereich der Heiztrasse aufnehmen,
seitlich lagern und nach Einbau der Rohrleitung wieder
einbauen und verdichten.
mittlere Dicke: 30 cm
Menge: 12,000 m²

**05.02.6 Rohrgraben B/T 80/130 cm,**
Rohrgraben maschinell aufnehmen und verfüllen,
Abmessungen: B/T 80/130 cm
Einbetten der Nahwärmeleitung mit stein- freiem
Material und Trassenwarnband, lagenweise
Wiederverfüllung Rohrgraben mit mechanischer
Verdichtung, Procter> 98%.
Menge: 12,000 m
Zuordnung: 544

**05.02.7 Sandfüllung**
Sandfüllung liefern, einbauen und verdichten
für die Verfüllung des unmittelbaren Rohrbereiches
Menge: 3,000 m³

**05.02.8 Abtransport und Entsorgung Bodenaushub**
Menge: 3,000 m³

**05.02.9 Rohreinführungsöffnung 40x40 cm**
Rohreinführungsöffnung 40x40 cm
im Gebäude herstellen
Fußbodenbelag aufnehmen,
1 m Trennschnitt im Estrich herstellen
Unterbeton bis 25 cm  dicke 40x40 cm aufstemmem
Erdaushub bis 70 cm tiefe
Nach erfolgter Rohrmontage Wiederherstellung des
Fußbodenaufbaus
ohne Belagarbeiten
Menge: 2,000 Stk

### Titel 06 Sonstige Maßnahmen für die techn. Ausrüstung

#### Bereich 06.01 Baunebenleistungen Aufstellfläche

**06.01.1 Bodenaushub Aufstellfläche Wärmepumpe zum Einbau**
Bodenaushub Aufstellfläche Wärmepumpe zum Einbau
der Fundamentbalken und des Versickerungsbett mit
Minibagger, Das Aushubmaterial ist zu entsorgen.
 Grundfläche: 1,4 x 1,0 m
 Aushubtiefe: 0,90 m
Menge: 1,000 Stk

**06.01.2 Blockstufe aus Beton für Aufstellung der Wärmepumpe**
Blockstufe aus Beton für Aufstellung der Wärmepumpe,
Verlegung im Betonbett
Abmessungen:  L/H/B 100/35/15 cm
Menge: 2,000 Stk

**06.01.3 Tiefbordsteine 8 x 40 cm**
Tiefbordsteine 8 x 40 cm
Verlegung in Beton
Menge: 4,800 m

**06.01.4 Frostschutzschotter 0 bis 30 mm zur Trennung vorhandener Bodenschichten**
Menge: 1,000 m³

**06.01.5 Drainagerohr DN 100 als senkrechtes Anschlussrohr**
Drainagerohr DN 100 als senkrechtes Anschlussrohr
zur Einleitung des Kondensats in die Sickerfläche
Am Boden mit Enddeckel und Ummantelung mit
Filtervlies, Länge 1,0 m, Einbau im Zusammenhang
mit der Kiesschüttung
Menge: 1,000 Stk

**06.01.6 Kiesschüttung als Sickerpackung unter der Wärmepumpe**
Kiesschüttung 16/32 mm als Sickerpackung unter der
Wärmepumpe zur Aufnahme des Kondensationswassers
in die Baugrube einbringen
Menge: 0,500 m³

#### Bereich 06.02 Elektrische Anschlüsse HLS-Technik

**06.02.1 Elektrischer Anschluss Wärmepumpe**
Elektrischer Anschluss Wärmepumpe
Verdrahtung der reglungstechnischen Komponenten
Erstellen eines Kabelzugplanes für die bauseitige
Verlegung der Kabel durch die Elektroinstallationsfirma für den Außenfühler, Raumregler, Taupunktfühler
und Umschaltkontakt Heizkreisverteiler.
Die Kabel innerhalb des Heizraumes sind durch die
HLS-Firma in Kabelkanälen zu liefern und zu verlegen.
Für alle Feldgeräte sind die Kabel gemäß Klemmenplan
zu kürzen, aufzulegen und zu beschriften.
Leistungsumfang:
-  Steuer- und Netzanschlusskabel der Wärmepumpe
 - 1 Steuerleitung WP zum Regler; Heizen+Kühlen
 - 2 Heizkreispumpen
 - 1 Mischer
 -  Außenfühler (Kabel bauseits)
 - 1 Taupunktwächter Heizkreisverteiler "Kühlen"
-  6 Stück Anlegefühler
-  1 Netanschlüsse 400 V WP (Kabel bauseits)
-  1 Netzanschluss 230 V Regler (WP Kabel bauseits)
-  1 Netzanschluss 400V Heizpatrone
Menge: 1,000 Psch

**06.02.2 PVC-Mantelleitung NYM 5x1,5 mm²**
PVC-Mantelleitung NYM, 5x1,5 mm², Nennspannung
0,6-1 kV, nach VDE 0265 mit Isolierstoff-Abstand-
schellen an Betondecken und -wänden verlegen
bzw. in Rohr oder Installationskanäle einziehen,
gemischte Verlegung, einschl. aller Nebenarbeiten.
Menge: 20,000 m
Zuordnung: 489

**06.02.3 PVC-Mantelleitung NYM 3x1,5 mm²**
PVC-Mantelleitung NYM, 3x1,5 mm², Nennspannung
0,6-1 kV, nach VDE 0265 mit Isolierstoff-Abstand-
schellen an Betondecken und -wänden verlegen
bzw. in Rohr oder Installationskanäle einziehen,
gemischte Verlegung, einschl. aller Nebenarbeiten.
Menge: 50,000 m
Zuordnung: 489

**06.02.4 FM-Installationskabel J-Y(St)Y 2x2x0,8**
Fernmelde-Installationskabel J-Y(St)Y  2x2x0,8 für
Fühler- und BUS-leitungen, mit Isolierstoff-Abstand-
schellen an Massivdecken und -wänden verlegen bzw.
in Rohr oder Installationskanäle einziehen, gemischte
Verlegung, einschliesslich aller Nebenarbeiten.
Menge: 20,000 m
Zuordnung: 489

**06.02.5 Kunststoffpanzerrohr, mit Befestigungen**
Kunststoffpanzerrohr, starr, aus PVC-U;
für mittlere Druckbeanspruchung (750N/5cm) in Längen
a 3m; mit einseitig angeformter Muffe,
temperaturbeständig von -5 bis +60°C; nach DIN EN
50086-1 / 50086-2-1; VDE 0605; Klassifizierung 3321;
auf Putz mit nötigem Befestigungsmaterial in Teillängen
liefern und verlegen
Menge: 30,000 m
Zuordnung: 489

**06.02.6 AP-Verbindungsdose Mini, IP 55**
AP-Verbindungsdose Mini aus Thermoplast, IP 55
Größe: 89x43x37 mm,
Menge: 10,000 Stk
Zuordnung: 489

**06.02.7 AP-Verbindungsdose IP 55**
AP-Verbindungsdose aus Thermoplast, IP 55
Größe: 75x75x37 mm
Menge: 2,000 Stk
Zuordnung: 489

**06.02.8 Kabel absetzen 5x2,5 mm²**
Kabel 5x1,5 mm² absetzen, einführen und nach Klemmplan
anschließen mit notwendigen Kabelschuhen
einschließlich Adermarkierung, für folgende Geräte:
- Wärmepumpe
- Hydraulikbox
Menge: 6,000 Stk
Zuordnung: 489

**06.02.9 Kabel absetzen 3x1,5 mm²**
Kabel 3x1,5 mm² absetzen, einführen und nach Klemmplan
anschließen mit notwendigen Kabelschuhen
einschließlich Adermarkierung, für folgende Geräte:
- Verdrahtungsmodul Flächenheizung
Abrechnung als einseitiger Anschluss am Feldgerät
Menge: 18,000 Stk
Zuordnung: 489

**06.02.10 Kabel absetzen 2x1,5 mm², einseitig**
Kabel 2x1,5 mm² absetzen, einführen und nach Klemmplan
anschließen mit notwendigen Kabelschuhen
einschließlich Adermarkierung, für folgende Geräte
im Verdrahtungsmodul Flächenheizung:
 - Stellantriebe Flächenheizung
 - Feuchtefühler, Sensoren
Abrechnung als einseitiger Anschluss am Feldgerät
Menge: 7,000 Stk
Zuordnung: 489

**06.02.11 Kabel absetzen 2x2x0,8 mm², einseitig**
Kabel 2x2x0,8 mm² absetzen, einführen und nach
Klemmplan anschließen mit notwendigen Kabelschuhen
einschließlich Adermarkierung, für folgende Geräte:
 - Fühler und Sensoren
Abrechnung als einseitiger Anschluss am Feldgerät
Menge: 2,000 Stk
Zuordnung: 489

#### Bereich 06.03 Baustelleneinrichtung

**06.03.1 Baustelleinrichtung**
Kostenpauschale für allgemein notwendige Leistungen
die zur Erbringung der Leistungen notwendig sind. Darin
sind alle Aufwendungen, zum Beispiel für:
 - Einrichten von Lager- und Personalräumen
 - Material- und Gerätevorhaltung
 - zeitnaher Abtransport aller Abfälle, Verpackungsmaterialien, Reststoffe
 - Führen eines aussagekräftigen Bautagebuches
  mit wöchentlicher Vorlage bei der Bauleitung
 - wöchentliche Teilnahme an den Bauberatungen
 - Beräumung der Baustelle nach Abschluss der Arbeiten
 - Erstellen prüfbarer Aufmaße
 - Durchführung/ Teilnahme an Prüfungen und Abnahmen
  incl. Vorhaltung notwendiger Messgeräte
Menge: 1,000 Psch
Zuordnung: 491

#### Bereich 06.04 Baustellenheizung

**06.04.1 Baustellenheizung E-Lufterhitzer 9 kW**
örtliche Baustellenheizung mit transportablem
Elektro-Lufterhitzer bis 9 kW zur Beheizung örtlicher
Baustellenbereiche einschließlich Verlängerungskabel
400V/ 32 A  und An- u. Abtransport zur Baustelle.
Basismietzeit: 4 Wochen mit je 7 Tagen
Menge: 1,000 Stk
Zuordnung: 497

**06.04.2 Geräte-Mietverlängerung, ab der 5. Woche**
Mietverlängerung für transportablen Elektrolufterhitzer
ab der 5. Woche für jeweils eine  Verlängerungswoche
(7 Tage) je Gerät.
Menge: 12,000 Wo
Zuordnung: 497

#### Bereich 06.05 Füllen, Druck- und Funktionsprüfungen

**06.05.1 Trockene Druckprobe Trinkwasser-Gesamtanlage**
Trockene Dichtheits- und Belastungsprüfung der
Trinkwasseranlage, bestehend aus:
Dichtheitsprüfung mit inerten Gasen, mit mindestens 150
hPa (150 mbar).
Nach Erreichen des Prüfdrucks muss bei einem Leitungsvolumen von bis zu 100 Liter die Prüfzeit mindestens
120 Minuten betragen.
Bei Anlagen größer 100 Liter verlängert sich die
Prüfzeit pro 100 Liter um jeweils 20 Minuten.
Belastungsprüfung mit maximal 0,3 MPa (3 bar) Prüfdruck
bei Nennweiten bis DN 50 und maximal 0,1 MPa (1 bar)
Prüfdruck bei Nennweiten grösser DN 50.
Nach Erreichen des Prüfdrucks muss die Prüfzeit
mindestens 10 Minuten betragen.
Nach Abschluss der Druckprobe ist vom verantwortlichen
Fachmann ein Druckprobenprotokoll zu erstellen, in dem
eine Bewertung entsprechend dem verwendeten Werkstoff
und dem zulässigen Druckabfall enthalten ist.
Die Dichtheit der Anlage muss gegeben sein und ist zu
bestätigen.
Vorlage gemäß ZVSHK Merkblatt (Dichtheitsprüfungen von
Trinkwasser-Installationen mit Druckluft, Inertgas oder
Wasser).
Menge: 1,000 Stk
Zuordnung: 499

**06.05.2 Trockene Druckprobe Trinkwasser, Teilabschnitte**
Trockene Dichtheits- und Belastungsprüfung
bestehend aus:
wie Position zuvor beschrieben
jedoch für Teilabschnitte entsprechend Baufortschritt
Menge: 1,000 Stk
Zuordnung: 499

**06.05.3 Spülung der Trinkwasseranlage nach DIN 1988**
Spülung der Trinkwasseranlage nach DIN 1988.
Menge: 1,000 Psch
Zuordnung: 499

**06.05.4 Druckprüfung Heizungsanlage, Gesamtanlage**
Druckprüfung für die gesamte Heizungsanlage
als Kaltwasserprüfung mit einem Prüfdruck von
min. 4 bis max. 6 bar.
Die Prüfzeit beträgt 60 Minuten.
Nach Abschluss der Druckprobe ist vom verantwortlichen
Fachmann ein Druckprobenprotokoll zu erstellen, in dem
eine Bewertung entsprechend dem verwendeten Werkstoff
und dem zulässigen Druckabfall enthalten ist.
Die Dichtheit der Anlage muss gegeben sein und ist zu
bestätigen.
Menge: 1,000 Stk
Zuordnung: 499

**06.05.5 Druckprobe der Flächenheizung, je Heizkreisverteiler**
Druckprobe der Flächenheizung nach DIN EN 1264 in
Teilabschnitten entsprechend Zuordnung zu den
Heizkreisverteilern.
Vor der Estrichverlegung bzw. Beplankung ist eine
Dichtheitsprobe der Heizkreise mit Wasser durchzuführen, alternativ kann diese gem. DIN EN 1264-4 auch
mit Druckluft erfolgen.
Sie erfolgt an den fertiggestellten aber noch nicht
verdeckten Rohrleitungen.
Hinweise zum Prüfverfahren:
Die Anlage mit filtriertem Wasser füllen und
vollständig entlüften.
Bei größeren Temperaturdifferenzen (ca. 10 K) zwischen
Umgebungstemperatur und Füllwassertemperatur ist nach
Füllen der Anlage eine Wartezeit von 30 Minuten für den
Temperaturausgleich einzuhalten.
Die Dichtheitsprüfung ist mit einem Druck von 0,4 MPa
(4 bar), max. 0,6 MPa (6 bar), durchzuführen.
Anlagenteile, die nicht für diese Druckstufen ausgelegt
sind z. B. Sicherheitsventile, Ausdehnungsgefäße usw.,
sind von der Prüfung auszunehmen.
Sichtkontrolle der Leitungsanlage, Kontrolle per
Manometer, es sind Druckmessgeräte zu verwenden,
die ein einwandfreies Ablesen einer Druckänderung von
100 hPa (0,1 bar) gestatten.
Der Druck muss während des Einbringens des Estrichs
aufrechterhalten bleiben.
Anlagengröße: Verteiler mit 4 bis 11  Heizkreisen
Menge: 1,000 Stk
Zuordnung: 499

**06.05.6 Funktionsheizen nach DIN EN 126, je Bauabschnitt**
Funktionsheizen von Zement-, Calciumsulfat- und
Anhydridestrich dient der Überprüfung der beheizten
Fußbodenkonstruktion und ist nach DIN EN 1264-4
durchzuführen.
Aufheizbeginn nach Angaben des Estrichherstellers
Allgemeine Hinweise:
Der Aufheizvorgang muss langsam und kontinuierlich
durchgeführt werden.
Der Estrich darf während des Funktionsheizens keiner
Zugluft ausgesetzt sein.
Auslegungstemperatur (max. 55 °C), von DIN EN 1264-4
abweichende Vorgaben des Herstellers beachten.
Das Funktionsheizen ist in einem Protokoll zu dokumentieren und der Bauüberwachung innerhalb 1 Woche nach
Abschluss der Leistung der Bauleitung zu übergeben.
Abrechnung:  je Aufheizzyklus
Menge: 1,000 Stk
Zuordnung: 499

**06.05.7 Anlagen-Erstbefüllung, entsalztes Wasser**
Füllung der Heizungsanlage mit entsalztem Wasser nach
VDI 2035, elektrische Leitfähigkeit < 100µS/cm
 ph-Wert 8,2 bis 10
 Gesamthärte: 0,11°dH
mit Wasseranalyse unmittelbar nach dem Befüllen.
Wasserinhalt: ca.500 l
Der Befüllvorgang ist in einem Protokoll zu
dokumentieren.
Menge: 1,000 Stk
Zuordnung: 499

**06.05.8 Hydraulischer Abgleich Heizungsanlage**
Hydraulischer Abgleich Flächenheizung
Einstellen der Volumenströme nach Berechnung
der Flächenheizung.
Übergabe eines Protokolls mit den Voreinstellwerten der
Ventil-Voreinstellung und Pumpeneinstellwerte
Menge: 1,000 Psch
Zuordnung: 499

**06.05.9 Trinkwasserbeprobung, ohne Legionellen**
Trinkwasserbeprobung durch ein durch den Landkreis
akkreditiertes Labor (Liste kann beim Gesundheitsamt
des Landkreises abgefordert werden). Die Probe des
Wassersystems ist an repräsentativer Stelle zu
entnehmen und auf folgende Parameter zu untersuchen.
 - Koloniezahl bei 22°C
 - Koloniezahl bei 36°C
 - Coliforme Keime
 - Escherichia coli
-  Legionellen
Die Prüfungen sind vor Übergabe an den Nutzer zu
veranlassen und die Protokolle sind dem Bauherren
unverzüglich zu übergeben.
Wiederholungsprüfungen die auf unzureichendes Spülen
oder auf anderen, durch den AN zu vertretenden
Umständen basieren, werden nicht vergütet.
Prüfstellen: 2
Menge: 1,000 Psch
Zuordnung: 499

**06.05.10 Anmeldung und Inbetriebnahme Lüftungsanlagen**
Anmeldung der Lüftungsanlage beim BSFM mit Koordination
der Rohbau- und Endabnahme durch den BSFM
Inbetriebnahme der Abluftanlage
-  2 Stk. Einzelraumventilatoren DIN 18017-3
Einstellung der erforderlichen Codierungen entsprechend
den Herstellerangaben.
- Messung der Volumenströme,
Die Anlage ist einem mehrtägigen Probebetrieb zu unterziehen und alle Sicherheitsfunktionen sind zu prüfen.
Die Einstellungen sind zu dokumentieren.
Der Nutzer ist in die Bedienung der Anlage einzuweisen
und ihm sind die Bedienungsanweisungen zu übergeben.
Von der Einweisung ist ein Protokoll anzufertigen.
Menge: 1,000 Psch
Zuordnung: 499

#### Bereich 06.06 Sonstiges

**06.06.1 Revisionsunterlagen, 1-fach + digital**
Technische Unterlagen, bestehend aus Anlagenbeschreibungen, Bedienungs- und Wartungsanleitungen
und Abnahme- und Messprotokolle sind in 2-facher
Ausfertigung in Mappen geordnet mit Inhaltsangabe
zur Übergabe an den AG zu übergeben.
Die Unterlagen sind auch in digitaler Form als
PDF-Dateien zu erstellen.

1 Satz Unterlagen in DIN A4 Ordnern geheftet
bestehend aus:
- Revisionszeichnungen im Format der
  Ausführungsplanung
- Satz Zeichnung bestehend aus:
  1 Stück A1, 1 Stück A 2,  1 Stück A3
- Verzeichnis eingebauter Fabrikate und Typen
- Stromlauf- und Verkabelungspläne
- Montage-, Betriebs- und Wartungsanweisungen
- Protokolle über Druckproben, Einregulierung und
  Messungen
- Kopien behördlicher Prüfungen (BSFM)
- Nachweis über die Einweisung des Bedienpersonals
- Abnahmeprotokoll mit dem AG
- Alle Zeichnungen, wie Grundrisse, Schemata, etc.
  auf CD-ROM, im AutoCad-Format (*.dwg) und
  PDF-Format.

2. Satz  Bedienungs- u. Revisionsunterlagen für
  Service- und Einstellarbeiten vor Ort
- Schaltschema/ Funktionsschema
- Bedienung- und Montageanleitung Wärmeerzeuger
- Bedienung- und Montageanleitung Lüftungsgeräte
- Bedienungsanleitungen Regelung und Fernbedienungen
- Bedienungsanleitungen Umwälzpumpen
  und sonstige Anlagenteile mit veränderbaren
  Einstellungen
- Ausgefüllte Inbetriebnahmeprotokolle mit Angaben zu
  den eigestellten Codierungen

3. Satz Digital, sämtliche Dokumente zur Übgabe
  und Prüfung auf USB-Speicherstick

Kommt der Auftragnehmer seiner Verpflichtung zur
Lieferung der vorstehenden Bestandsunterlagen in
einem angemessenen Zeitraum von 6 Wochen nach Ab-
nahme der Anlage nicht nach, so ist der AG berechtigt,
die Dokumentation vom planenden Ingenieur nach HOAI
mit 3 v.H. der Abrechnungssumme auf Kosten des AN
erstellen zu lassen.
Die Kosten werden dem AN von der Schlussrechnung
einbehalten.
Menge: 1,000 Psch
Zuordnung: 499

**06.06.2 Stundensatz für einen selbständig arbeitenden Monteur**
Abrechnung nach Zeitaufwand für einen selbständigen
Monteuer.
Die Arbeiten dürfen nur auf besondere Anordnung des
Auftraggebers ausgeführt werden.
Die Stunden sind nach den besonderen Bedingungen des
Bauvertrages zu dokumentieren und als Stundenzettel
einzureichen.
Der Stundensatz enthält sämtliche Lohn- und Lohnnebenkosten. Zuschläge für Nacht-, Sonntags und Feiertagsarbeit sind nicht eingerechnet.
Der Verrechnungssatz ist unabhängig von der Anzahl der
anfallenden Stunden.
Menge: 10,000 h
Zuordnung: 499

### Titel 07 Wartung

#### Bereich 07.01 Wartungkosten 4 Jahre

**07.01.1 Wartungs- und Servicevertrag ( 1 Stk. Wärmepumpen)**
Wartungs- und Servicevertrag für die Heizungsanlage,
bestehend aus:
1 St. Luft-Wasser- Wärmepumpe (1 Außengeräte)
Geltungsdauer 1 Jahr, ab Inbetriebnahme der Heizung.
Die Wartung umfasst die jährliche Inspektion der
Heizungsanlage. Die Arbeiten beinhalten:
Wärmequelle Luft
Verdampfer und Kondensatwanne reinigen u. prüfen
Kondenstablauf prüfen
Kältetechnische Prüfung
Sichtprüfung kältetechnische Komponenten, Rohrleitungen, Verbindungen, Halterungen
Gerät unterliegt nicht der Prüfpflicht gemäß
EU 517/2014
Heizungsanlage
Überprüfung vorhandener Schmutzfänger
Nachfüllung Heizkreis, Prüfung AG, Fülldruck
Heizungswasserqualität
Prüfung sicherheitstechnisch  relevanten Anlagenteile,
Allgemein
Fester Sitz elektrischer Verbindungen prüfen
Funktion Motorschutzschalter/Überstromrelais prüfen
Reglereinstellungen prüfen
Testlauf aller Betriebsarten durchführen
Fehlerspeicher aulesen
Anbindung Fernwartung prüfen
inklusive zur Wartung notwendiges Verbrauchsmaterial
gemäß den Wartungsanweisungen der Hersteller.
Menge: 4,000 Stk
Zuordnung: 499

**07.01.2 Wartungs- und Servicevertrag - Lüftungsanlagen**
Wartungs- und Servicevertrag für die Lüftunggeräte,
Anlagen bestehend aus:
2  Stück  Abluftventilator DIN 18017-3 bis 90 m³/h
Die Wartung umfasst die jährliche Inspektion der
Ventilatoren:
-  Reinigung der Filter
-  Sichtkontrolle
-  Fester Sitz der elektrischen Klemmen prüfen
-  Reglereinstellung prüfen
-  Testlauf der eingestellten Betriebsarten durchführen
-  Volumenstrom messen

Dem Betreiber der Anlage ist ein Wartungsprotokoll
zu übergeben.
Geltungsdauer 1 Jahr, ab Inbetriebnahme der Lüftung.
Eine Kündigung des Wartungs- und Servicevertrages ist
bis zu einem Monat nach Übergabe des jährlichen
Wartungsprotokolls, jedoch frühestens nach Ablauf der
Gewährleistungszeit möglich.
Abrechnung jährlich nach erfolgter Wartung
Menge: 4,000 Stk
Zuordnung: 499

USt %: 19,00
